# Nationales Hockey-Trainingszentrum Kaltlufthalle
Kostenanschlag (GAEB DA XML 3.3, DA82)
Projekt: 478 NHTZ
Währung: EUR
Auftragnehmer: Architekt
Erstellt mit: CaliforniaX by G&W Software AG, CaliforniaX V25.2.07, 31.05.2026

## ALLGEMEINE VORBEMERKUNGEN
ALLGEMEINE VORBEMERKUNGEN

0.1.1 Lage der Baustelle, Umgebungsbedingungen, Zufahrtsmöglichkeiten und Beschaffenheit der Zufahrt sowie etwaige Einschränkungen bei ihrer Benutzung.
Auf dem Gelände wird neben dem Hockeystadion im Nordpark Mönchengladbach ein überdachtes Feldhockeyfeld als Nationales Hockey-Trainingszentrum (NHTZ) für den Deutschen Hockeybund (DHB) errichtet.
Die Ausführung erfolgt als Kaltlufthalle, d.h. die Halle verfügt über keine thermische Hülle, sondern bietet einen Witterungsschutz.
Das Gebäude besteht aus der Haupthalle mit Feldhockeyfeld und einem Zwischenbau mit Laufbahnen und der Möglichkeit zur Aufstellung von Zuschauertribünen. Das Gebäude wird im Anschluss an das bestehende Funktionsgebäude errichtet.
Im Vorfeld des Hallenbaus wird der vorhandene Erschließungsweg entlang des öffentlichen Parkplatzes P4  in seiner Ortslage an die spätere Bebauungssituation der neu zu errichtenden Hockeyhalle angepasst.
Die Gesamtanlage befindet sich im Nordpark der Stadt Mönchengladbach, Am Hockeypark 1, und umfasst den Bereich zwischen
-  der Straße "Am Hockeypark" im Südosten,
-  der Doktor-Alfred-Gerhards-Straße im Südwesten,
-  dem Parkplatz P4 des Borussiastadions im Nordwesten,
-  und dem Hockeystadion des Hockeyparks im Nordosten.
Die Zuwegung erfolgt bis zum Grundstück über öffentliche Straßen.
Das Baufeld der Hockeyhalle ist über eine Baustellenzufahrt von der Dr.-Alfred-Gerhard-Straße zu erreichen.
Als sekundäre Zuwegung dient der Fußgänger-Erschließungsweg entlang dem öffentlichen Parkplatz P4. Aufgrund der Fußgänger und Fahrradfahrer ist die Befahrbarkeit nur in Schrittgeschwindigkeit erlaubt. Die Sekundärzuwegung dient als Feuerwehrzufahrt und ist dauerhaft und jederzeit freizuhalten.
Im Haupteingangsbereich des Hockeystadions (von Straße aus: "Am Hockeypark") ist eine Feuerwehraufstellfläche von 8,5m freizuhalten.

Bei der Ausführung ist zu beachten, dass bei Heimspielen im angrenzenden Fußballstadion die Zuwegung entlang des P4 nicht genutzt werden kann und bei Musikveranstaltungen im Nordpark (Hauptveranstaltung und Soundcheck) keine Lärmstörungen erfolgen darf.
Die aktuell bekannten Termine werden im Bauzeitenplan berücksichtigt, ggf. werden derzeit nicht bekannte Termine nachträglich ergänzt.

0.1.2 Besondere Belastungen aus Immissionen sowie besondere klimatische oder betriebliche Bedingungen.
Besondere Belastungen aus Immissionen sind nicht zu erwarten.

0.1.3 Art und Lage der baulichen Anlagen, z.B. auch Anzahl und Höhe der Geschosse.
Ein Lageplan liegt dem Leistungsverzeichnis bei.

Neubau, eingeschossig
Bruttogrundrissfläche Halle:  7582 m²
Bruttogrundrissfläche Zwischenbau:  730 m²
Gebäudeabmessungen  Halle:  104,4m * 72,62m
Gebäudeabmessungen  Zwischenbau:  79,3m * 9,2m
Gebäudehöhe First Halle:  19,83 m
Gebäudehöhe First Zwischenbau:  7,70 m
Geländeniveau: weitgehend ebenes Gelände;  OK FFB = 80,50m üNN

0.1.4 Verkehrsverhältnisse auf der Baustelle, insbesondere Verkehrsbeschränkungen.
Die Zufahrtsregelungen der Liegenschaft sind zu beachten.
Die Verkehrsanbindung zum Baufeld erfolgt über öffentliche Straßen.
Die Verkehrssicherung ist dabei zu jedem Zeitpunkt zu gewährleisten.
Das Parken von Fahrzeugen auf dem Parkplatz P4 ist untersagt.
Fahrzeuge zum Werkzeug-, und Materialtransport sind auf der ausgewiesenen Lagerfläche der Baustelleneinrichtung abzustellen. Zum Anliefern und Entladen darf auf das Baufeld über die Baustellenzufahrt gefahren werden.
Die Transportwege sind zu schützen, etwaige durch den Transport entstandene  Schäden hat der Auftragnehmer auf seine Kosten zu beheben.
Verschmutzungen des öffentlichen  Bereichs (Straßen, Bürgersteige, Grünflächen, etc.) sind vom Auftragnehmer direkt nach Entstehung  restlos zu beseitigen.
Der Bauherr behält sich ausdrücklich vor, die Säuberung nach einmaliger,  auch mündlicher Aufforderung des Auftragnehmers zu Lasten des Auftragnehmers durchführen zu  lassen, wenn dieser der Aufforderung nicht umgehend Folge leistet.
Kommt der AN dieser Verpflichtung trotz angemessener Fristsetzung nicht nach, wird der AG den Schutt und/ oder Schmutz über eine pauschale Umlage von 0,7% vom Hauptauftrag abziehen.

0.1.5 Für den Verkehr freizuhaltende Flächen.
Die Zufahrt erfolgt über die Baustellenzufahrt an der Dr.-Alfred-Gerhard-Straße. Das Baufeld ist bei Aufstellung der Tragkonstruktion von parkenden Fahrzeugen freizuhalten. Auf die Verkehrssicherungspflichten wird hingewiesen.
Die Aufstellflächen für Feuerwehr etc. sind zur Nutzung freizuhalten und dürfen nicht behindert werden. Das Grundstück des Hockeystadions muss, bis auf die Andienung der Containerflächen,  freigehalten und möglichst nicht tangiert werden.

0.1.6 Art, Lage, Maße und Nutzbarkeit von Transporteinrichtungen und Transportwegen, z.B. Montageöffnungen.
Innerhalb des ausgewiesenen Baufeldes.

0.1.7 Lage, Art, Anschlusswert und Bedingungen für das Überlassen von Anschlüssen für Wasser, Energie und Abwasser.
Für Strom und Wasser werden Baustellenanschlüsse durch das Gewerk Baustelleneinrichtung bereitgestellt.
Hinweis zur Abwassereinleitung:
Zu Beginn der Baustelle werden mobile Trocken-Sanitäranlagen eingerichtet, die nach erfolgtem Abwasseranschluss durch Sanitärcontainer ersetzt werden
Es ist darauf zu achten, dass es durch die Einleitung zu keinerlei Betriebseinschränkungen, z.B. durch verstärkten Eintrag von Sedimenten u.ä. kommt.
Die erforderlichen Anschlüsse sind vom Hauptunternehmer (Festlegung in Abstimmung mit BH) herzustellen und bis zum Bauabschluss vorzuhalten. Nach Beendigung der Arbeiten des Hauptunternehmers und nach Bauabschluss sind gemeinsam mit der Objektüberwachung des AG die Verbrauchszählerstände abzulesen und schriftlich festzuhalten.

0.1.8 Lage und Ausmaß der dem Auftragnehmer für die Ausführung seiner Leistungen zur Benutzung oder Mitbenutzung überlassenen Flächen, Räume.
Möglichkeiten zur Lagerung von Baumaterial stehen dem AN innerhalb des Baufeldes auf unbefestigten Flächen zur Verfügung.
Die Lagerflächen sind dem Baustelleneinrichtungsplan zu entnehmen.
Darüber hinaus benötigte Lagerflächen hat sich der AN selbstständig zu beschaffen, zu unterhalten und wieder instandzusetzen. Die Kosten hierfür sind in die Einheitspreise einzurechnen.
Fluchtwege, Zufahrten und Aufstellflächen sind kategorisch frei zu halten.

0.1.9 Bodenverhältnisse, Baugrund und seine Tragfähigkeit. Ergebnisse von Bodenuntersuchungen.
Das Bodengutachten (Stand 26.01.2026) und ein Probeentnahmeprotokoll in Anlehnung an LAGA PN 98 (Stand 06.03.2026) der Hauptmaßnahme liegt vor und liegt der Ausschreibung bei.

0.1.10 Hydrologische Werte von Grundwasser und Gewässern. Art, Lage, Abfluss, Abflussvermögen und Hochwasserverhältnisse von Vorflutern. Ergebnisse von Wasseranalysen.
Bei der Maßnahme ist mit Schichtenwasser zu rechnen.

0.1.11 Besondere umweltrechtliche Vorschriften.
keine Angaben

0.1.12 Besondere Vorgaben für die Entsorgung, z.B. besondere Beschränkungen für die Beseitigung von Abwasser und Abfall.
Bauschutt, Bauabfälle, Abfall und Sonderabfall im Rahmen der im Leistungsverzeichnis beschriebenen Leistungen sind unter Beachtung der ATV DIN 18299 VOB/C und des Kreislaufwirtschafts- und Abfallgesetzes  (KrV-/AbfG) zu behandeln.
Durch den Auftragnehmer anfallender Bauschutt und Müll ist in geeigneten vom AN zu stellenden Behältnissen, wie z.B. Container o.ä. täglich zu sammeln und zu entsorgen.
Bauschutt ist vorrangig einer Wiederverwertung zuzuführen. Über die Entsorgung und Verwertung der Erdstoffe und des Bauschuttes sind Nachweise aufzubewahren und auf Verlangen sowie nach Beendigung der Bauarbeiten dem AG vorzulegen.
Die ordnungsgemäße Entsorgung schadstoffhaltiger Abfälle ist durch die Führung von Nachweisbüchern und die Aufbewahrung von Belegen nachzuweisen und der zuständigen Behörde auf Verlangen vorzulegen.
Recyclingfähiger Abbruch wie Beton, Mauerwerk, bitumenhaltiges Material usw. ist vorrangig einer Wiederverwertung zuzuführen. Über die Entsorgung und Verwertung der Stoffe sind Nachweise aufzubewahren und nach Beendigung der Bauarbeiten zur Prüfung  an die Objektüberwachung des AG vorzulegen.
Abfall aus Abbruch-, Demontagearbeiten, Verpackungsmaterial und Materialresten (z.B. Kleberreste) dürfen nicht in vorhandene Müllbehältnisse eingebracht werden.
Seitens des AG werden keine Behälter zur Verfügung gestellt.
Eine separate Vergütung hierzu erfolgt nicht. Anfallende Deponiegebühren gehen zu Lasten des AN und sind in die jeweiligen Einheitspreise einzurechnen.
Die ordnungsgemäße Entsorgung ist nach Verbringung durch Vorlage der Originale des Wiegescheines mit Angabe des Deponiestandorts zu dokumentieren und der Objektüberwachung des AG vorzulegen.
Ablagerungen auf dem Gelände sind nicht zulässig.
Es ist ausdrücklich untersagt, Baumaterialien in die Abläufe innerhalb und außerhalb des Gebäudes zu entsorgen!
Der Auftragnehmer ist verpflichtet die Lärmimmission der Baugeräte und Baumaschinen durch entsprechende Schallschutzmaßnahmen zu beschränken. Es sind schallgedämmte Geräte und Kompressoren einzusetzen.
Nach Abschluss der Arbeiten sind die jeweiligen Bereiche besenrein an das Folgegewerk zu übergeben. Das besenreine Verlassen ist durch die Bauleitung zu bestätigen, ansonsten erfolgt die Reinigung kostenpflichtig bauseits.

0.1.13 Schutzgebiete oder Schutzzeiten im Bereich der Baustelle, z.B. wegen Forderungen des Gewässer-, Boden- Natur-, Landschafts- oder Immisionsschutzes; vorliegende Fachgutachten o.Ä.
Ein Teil des Baugrundstücks liegt in einer Wasserschutzzone WIII b. Der genaue Grenzverlauf der Wasserschutzzone ist dem Bebauungsplan 508 I 1. Änderung zu entnehmen und kann zur Verfügung gestellt werden.

0.1.14 Art und Umfang des Schutzes von Bäumen, Pflanzenbeständen, Vegetationsflächen, Verkehrsflächen, Bauteilen, Bauwerken, Grenzsteinen u.Ä. im Bereich der Baustelle.
Grenzsteine sind zwingend zu sichern und dürfen nicht beschädigt oder entfernt werden.
Hydranten, Markierungspunkte, Grenzsteine, Bäume etc. sind während der Bauarbeiten zu schützen.
Ausgenommen sind die Bäume, die laut Freianlagenplan gefällt werden sollen.
Die umliegenden Verkehrsflächen sind gegen Beschädigungen durch den Baubetrieb zu schützen.

0.1.15 Art und Umfang der Regelung und Sicherung des öffentlichen Verkehrs.
Sind bei Erforderlichkeit durch den AN abzustimmen.

0.1.16 Im Bereich der Baustelle vorhandene Anlagen, insbesondere Abwasser- und Versorgungsleitungen.
Der AN hat sich vor Baubeginn der Arbeiten mit den Betreibern über den aktuellen Bestand der Leitungen zu informieren und örtlich einweisen zu lassen.
Beschädigungen an bestehenden Leitungen gehen zu Lasten des AN.
Zu den vorhandenen Leitungen sind Bestandspläne vorhanden (s. Grundleitungspläne) und können zur Verfügung gestellt werden.
Hinweis:
Südöstlich angrenzend zur Grundstücksgrenze befindet sich eine Versickerungsmulde, die erhalten bleibt und während der Bauphase zu schützen ist.

0.1.17 Bekannte oder vermutete Hindernisse im Bereich der Baustelle, z.B. Leitungen, Kabel, Dräne, Kanäle, Bauwerksreste und soweit bekannt, deren Eigentümer.
In den Randbereichen des Baufeldes verlaufen Strom- und Wasserleitungen. Hier ist insbesondere auf die Mittelspannungstrasse, vom Bestandstrafo zur Dr.-Alfred-Gerhard-Straße, hinzuweisen.
Bei der Bauausführung ist ein Sicherheitsabstand von ca.1m einzuhalten.
Zu den vorhandenen Leitungen sind Bestandspläne vorhanden und können zur Verfügung gestellt werden.

0.1.18 Bestätigung, dass die im jeweiligen Bundesland geltenden Anforderungen zu Erkundungs- und gegebenenfalls Räumungsmaßnahmen hinsichtlich Kampfmitteln erfüllt wurden.
Im Planungsgebiet ist laut Bebauungsplan  508-I-1.Änderung mit dem Vorhandensein von Kampfmitteln zu rechnen. Bodenarbeiten sind entsprechend zu begleiten. Gegebenenfalls ist der Kampfmittelräumdienst der Bezirksregierung Düsseldorf zu benachrichtigen.
Sollten weitere Kampfmittel im Baustellenbereich angetroffen werden, sind die Arbeiten sofort einzustellen, die Baustelle zu sichern und umgehend die nächstgelegene Polizeidienststelle sowie Kampfmittelräumdienst zu verständigen.

0.1.19 Gemäß der Baustellenverordnung getroffene Maßnahmen.
Die Sicherheits- und Gesundheitskoordination (SiGeKo) ist durch den Bauherren beauftragt.

0.1.20 Besondere Anordnungen, Vorschriften und Maßnahmen der Eigentümer (oder der anderen Weisungsberechtigten) von Leitungen, Kabeln, Dränen, Kanälen, Straßen, Wegen, Gewässern, Gleisen, Zäunen und dergleichen im Bereich der Baustelle.
Die vom Bauherrn beauftragten AN müssen die für die Bauausführung erforderlichen Befähigungen besitzen.
Alle im Leistungsverzeichnis beschriebenen Leistungen sind grundsätzlich einschließlich Komplettlieferung und betriebsfertiger Montage anzubieten.
Es wurde deshalb bei den einzelnen Positionen auf selbstverständliche Ausdrücke wie "Liefern", "Verlegen", "Installieren", "Montieren", "Beischalten" und "Betriebsfertiger Anschluss" soweit wie möglich verzichtet. Sollten nur Einzelleistungen, wie z. B. nur "Liefern" oder nur "Montage" verlangt werden, so wird dies im Text ausdrücklich verlangt.
Mit der Angebotsabgabe verpflichtet sich der Auftragnehmer, alle Sicherheitsvorschriften genauestens zu beachten.

0.1.21 Art und Umfang von Schadstoffbelastungen, z.B. des Bodens, der Gewässer, der Luft, der Stoffe und Bauteile; vorliegende Fachgutachten o.Ä.
Gemäß Bodengutachten sind keine überwachungsbedürftigen Abfälle bekannt.
Eine Schadstoffsanierung wird im Rahmen der Baumaßnahme durchgeführt.

0.1.22 Gemäß der Baustellenverordnung getroffene Maßnahmen.
Die Hinweise und gesetzlichen Vorgaben / Vorschriften zur Unfallverhütung gem. Baustellenverordnung sowie Baustellenordnung sind zu beachten. Maßnahmen zur Sicherung der Arbeitsstelle und zum Unfallschutz werden nicht gesondert vergütet und sind in die entsprechende Position einzurechnen.

0.1.23 Art und Zeit der vom Auftraggeber veranlassten Vorarbeiten.
Der AG ist für folgende Arbeiten verantwortlich. Die vorbereitenden Arbeiten vor der Baustelleneinrichtung inkl. Herstellen und Roden des Baufeldes.

0.1.24 Arbeiten anderer Unternehmer auf der Baustelle.
Auf der Baustelle ist mit gleichzeitig laufenden Arbeiten im Bereich der Technischen Gewerke zu rechnen. Die Arbeiten sind so auszuführen, dass eine gegenseitige Behinderung weitgehend ausgeschlossen werden kann.
Auf die Rücksichtnahme gegenüber den bestehenden Einrichtungen und die Sorgfaltspflicht bei der Durchführung der Ausführungsleistungen wird ausdrücklich hingewiesen.
Bei durch den Auftragnehmer verursachten Schäden an dem Bestandsgebäude und/ oder an den Außenanlagen ist der AN verpflichtet, diese unverzüglich der Bauleitung anzuzeigen. Zusammen mit dem Vertreter der zuständigen Versicherung wird festgestellt, ob der Schaden unvermeidlich oder durch mangelnde Sorgfaltspflicht verursacht wurde, entsprechend wird die Kostenträgerschaft festgestellt.

0.1.25 Sonstiges.
Die Gewährleistungsfrist beträgt in Abweichung zur VOB 5 Jahre (gem. BGB).
Der Auftragnehmer ist nicht berechtigt, den Deutschen Hockey-Bund e.V. (DHB), dessen Namen, Logos oder sonstige geschützte Kennzeichen zu werblichen Zwecken zu verwenden. Eine Nutzung des DHB-Logos ist ausschließlich als sachliche Referenz auf der eigenen Unternehmenswebseite nach vorheriger Freigabe durch den AG zulässig. Jede Form der Darstellung, die den Eindruck einer Partnerschaft, Kooperation, Sponsoringbeziehung oder sonstigen besonderen Verbindung zum DHB erwecken könnte, ist ausdrücklich untersagt und bedarf in jedem Fall der vorherigen Abstimmung sowie ausdrücklichen schriftlichen Freigabe durch den DHB.
Dies gilt für sämtliche Kommunikationsmittel und -kanäle, einschließlich, aber nicht beschränkt auf: Webseiten, Social Media, Pressemitteilungen, Präsentationen, Marketingmaterialien und externe Kommunikation. Der Auftragnehmer hat sicherzustellen, dass zu keinem Zeitpunkt eine direkte oder indirekte werbliche Nutzung oder eine irreführende Darstellung der Beziehung zum DHB erfolgt.

Sämtliche Anforderungen und dazu erforderliche Leistungen der Allgemeinen Vorbemerkungen sind in die Einheitspreise einzukalkulieren.

## TECHNISCHE VORBEMERKUNGEN
TECHNISCHE  VORBEMERKUNGEN

0.2.1 Vorgesehene Arbeitsabschnitte, Arbeitsunterbrechungen und -beschränkungen nach Art, Ort und Zeit sowie Abhängigkeit von Leistungen anderer.
Die Reihenfolge der Durchführung der erforderlichen Arbeiten orientiert sich an der technischen Umsetzung der jeweiligen Maßnahmen, an den Erfordernissen der beteiligten Gewerke und an den organisatorischen Anforderungen zum Betrieb des Hockeyparks.
Die  Nutzung des öffentlichen Erschließungsweges entlang P4 (sh. beigefügtem Lageplan) muss  bei Heimspielen im angrenzenden Fußballstadion sicher gestellt werden. Der Betrieb des Hockeyparks darf in der Nutzung nicht behindert werden.
Die Liegenschaft des Hockeyparks bleibt während der Ausführung in Betrieb.
Auf die Einhaltung der vereinbarten Termine und die bereitwillige Zusammenarbeit aller am Bau Beteiligter wird äußerster Wert gelegt.

0.2.2 Besondere Erschwernisse während der Ausführung, z.B. Arbeiten in Räumen, in denen der Betrieb weiterläuft, Arbeiten im Bereich von Verkehrswegen, oder bei außergewöhnlichen äußeren Einflüssen.
siehe hierzu allgemeine Vorbemerkungen 0.1.1

0.2.3 Vorgaben, die sich aus dem SiGe-Plan gemäß Baustellenverordnung ergeben.
Für die Überwachung der Einhaltung von Sicherheit und Gesundheitsschutz gemäß der Baustellenverordnung ist durch den Bauherrn ein SiGe-Koordinator eingesetzt.
Der Auftragnehmer hat bei der Ausführung der Arbeiten die Arbeitsschutzgesetzgebung und die daraus resultierenden Verordnungen zu beachten sowie die Hinweise des Koordinators und den Sicherheits- und Gesundheitsschutzplan zu berücksichtigen.
Alle im Rahmen der Baustellenverordnung vorzulegenden Unterlagen sind auf Anweisung des SiGe-Koordinators vorzulegen.

0.2.4 Art und Umfang von Leistungen zur Unfallverhütung und zum Gesundheitsschutz für Mitarbeiter anderer Unternehmen, z. B. trittsichere Abdeckungen.
Die Anforderungen der Berufsgenossenschaft der Bauwirtschaft (BGBau) sowie des SiGe-Koordinators sind umzusetzen.

0.2.5 Besondere Anforderungen für Arbeiten in kontaminierten Bereichen, gegebenenfalls besondere Anordnungen für Schutz- und Sicherheitsmaßnahmen.
Es dürfen nur geprüfte Geräte mit Prüfnachweis als Arbeitsmittel eingesetzt werden.
Für alle hochgelegenen Arbeiten ist ein Arbeitsgerüst, eine Podest- oder Plattformleiter einzusetzen.
Leitern mit Trittstufen sind nur für kurzfristige, leichte Arbeiten oder in Ausnahmefällen zu verwenden. Diese Ausnahmesituationen sind in einer zu erstellenden Gefährdungsbeurteilung aufzuführen und zu begründen. Grundsätzlich ist ein sicherer Standplatz zu wählen. Leitern mit Sprossen sind auf Baustellen als Arbeitsplatz nicht zulässig.

0.2.6 Besondere Anforderungen an die Baustelleneinrichtung und Entsorgungseinrichtungen, z.B. Behälter für die getrennte Erfassung.
In die Baustelleinrichtung einzukalkulieren sind:
- Baustellenbesprechungen
  Durch den Auftraggeber werden regelmäßige Baustellenbesprechungen (Jour-fixe) durchgeführt. Diese finden in der Regel einmal wöchentlich vor Ort statt.
  Der Auftragnehmer hat während der Bauzeit / Bauausführung zu den Baustellenbesprechungen einen geeigneten bevollmächtigten Vertreter zu entsenden. Eine gesonderte Vergütung hierfür erfolgt nicht.
- Bautagebuch / Bautagesberichte
  Der Auftragnehmer hat für seine gesamte Bauleistung ein Bautagebuch/ Bautagesberichte zu führen und der Bauleitung regelmäßig (1x je Woche) vorzulegen und ergänzend dem AG digital zu übergeben.
  Im Bautagebuch sind folgende Daten zu erfassen:
- Baustelle
- Laufende Nummer des Tagesberichtes
- Datum
- Wetter (vormittags, nachmittags)
- Namentliche Nennung der Ausführenden
- Detaillierte Aufführung der Tagesleitungen
- Besuche (Bauherrschaft, Bauleitung, Bauaufsichtsbehörde etc.)
- Anordnungen außerhalb des Leistungsverzeichnissen
- Beanstandungen
- Besondere Vorkommnisse
- Unterschrift des Tagebuchführenden und Unterschrift des Bauleiters
- Fachbauleiter des AN / Vorarbeiter des AN
  Der AN hat vor Beginn der Arbeiten schriftlich einen Fachbauleiter zu benennen. Der Fachbauleiter/Polier hat die Leistungen seiner Mitarbeiter als Fachbauleiter im Sinne der Landesbauordnung zu überwachen und nach Abschluss der Leistungen die ordnungsgemäße Abwicklung der beauftragten Leistungen zu bescheinigen.
  Es muss immer ein eingewiesener Vorarbeiter auf der Baustelle als Ansprechpartner anwesend sein, der die deutsche Sprache  in Wort und Schrift beherrscht.
- Bei Beginn der Arbeiten hat jede Firma die einzusetzenden Mitarbeiter zu benennen und die Großgeräte anzugeben.
- Vorlage eines Baustelleneinrichtungsplan zur Genehmigung und Abstimmung mit dem AG.
- Die Baustelle ist so einzurichten, dass Gefahren oder vermeidbare Belästigungen nicht entstehen.
- Lager- und Aufstellflächen stehen im Gebäude nur in den ausgewiesenen Flächen  zur Verfügung (sh. Plananlage Baustelleneinrichtung).
- Bauzäune und Tore sind im Rahmen der Verkehrssicherungspflicht während der Bauzeit und nach Verlassen der Baustelle abzuschließen. Der Verschluss ist zu überprüfen, damit ein Zugang zur Baustelle für Nichtbefugte ausgeschlossen werden kann.
  Die Bauzaun-Tore sind durch den AN morgens zu öffnen und abends von dem letzten vor Ort tätigen AN zu schließen. Die Tore des Bauzauns sind während des kompletten Arbeitstages geschlossen (nicht verriegelt) zu halten.
  Der Code des Schlosses für den Bauzaun ist in regelmäßigen Abständen von 2 Monaten in Abstimmung mit der Objektüberwachung des AG zu ändern.
  Zugang zum Code erhalten der Auftragnehmer, Bauleitung, Nutzer und Auftraggeber.

0.2.7 Besondere Anforderungen an das Auf- und Abbauen sowie Vorhalten von Gerüsten.
Der AN hat alle notwendigen Leistungen für Abbruch, Anlieferung und Transport seines Materials, sowie Montage, die erforderlichen Transportvorrichtungen, Gerüste, Hebezeuge, Werkzeug und Maschinen selbst zu stellen. Kosten hierfür werden nicht gesondert vergütet, sie sind im Angebotspreis enthalten.

0.2.8 Mitbenutzung fremder Gerüste, Hebezeuge, Aufzüge, Aufenthalts- und Lagerräume, Einrichtungen und dergleichen durch den Auftragnehmer.
Obliegt dem AN

0.2.9 Wie lange, für welche Arbeiten und gegebenenfalls für welche Beanspruchungen der Auftragnehmer seine Gerüste, Hebezeuge, Aufzüge, Aufenthalts- und Lagerräume, Einrichtungen und dergleichen für andere Unternehmer vorzuhalten hat.
Obliegt dem AN

0.2.10 Verwendung oder Mitverwendung von wiederaufbereiteten (Recycling-)Stoffen.
Obliegt dem AN, bei Verwendung sind Qualitäts- und Gütenachweise dem AG vorzulegen.

0.2.11 Anforderungen an wiederaufbereitete (Recycling-)Stoffe und an nicht genormte Stoffe und Bauteile.
Ausführung nach den derzeitig gültigen DIN und EN-Normen sowie Bauregelliste des DIBt. Die technischen Angaben der Hersteller für die Verarbeitung und den Einbau der Baumaterialien sind zu beachten. Auf Verlangen ist dem AG vor Verwendung ein entsprechender Nachweis vorzulegen. Des Weiteren gilt, dass der AN vor Verwendung von Recyclingbaustoffen beim AG nachzuweisen hat, dass das Recyclingmaterial der "LAGA: Techn. Regeln f. Verwertung mineral. Restst./ABF., 6541" entspricht und fachgerecht eingebaut wird.
Zum Nachweis der Übereinstimmung mit den DIN bzw. EN-Normen sind bauaufsichtliche Prüfzeugnisse' vorzulegen, z. B.:
- Nachweise über die Eignung der Bauprodukte
- Nachweise über Eignungs-, Güte-, Kontroll- und sonstige Prüfungen
- Nachweise über Eigen- und Fremdüberwachungen
- Vorgeschriebene Prüf- und Abnahmebescheinigungen sonstiger Dritter wie z.B.
  Behördenbescheide
- TÜV-Dokumente, Sachverständigenbescheinigungen (Bauart- und Zulassungsbescheinigungen gemäß geltendem Recht).
- vollständige Dokumentation der eingesetzten Produkte

0.2.12 Besondere Anforderungen an Art, Güte und Umweltverträglichkeit der Stoffe und Bauteile, auch z.B. an die schnelle biologische Abbaubarkeit von Hilfsstoffen.
Die Kriterien einer nachhaltigen Wirtschaft, ökologische und soziale Belange sowie ökonomsche  Ansprüche sollen ebenso wie eine umweltschonende Produktion berücksichtigt werden. Es sind  ausschließlich Materialien zu verwenden, die den Anforderungen an eine hohe Haltbarkeit, einen  niedrigen Wartungsbedarf und guter Recycelbarkeit und niedrige CO2-Emmissionen entsprechen.
Alle Stoffe und Bauteile müssen frei von umweltbelastenden Stoffen sein.
Herstellervorschriften zur Verwendung, z.B. hinsichtlich Lösungsmitteln, Kleber etc. sind zwingend zu beachten.

0.2.13 Art und Umfang der vom Auftraggeber verlangten Eignungs- und Gütenachweise.
Die zur Ausführung vorgesehenen Bauprodukte sind bis spätestens 8 Tage vor geplanter Ausführung dem Vertreter des AG  zu benennen, zu bemustern und die zugehörigen Unterlagen (Zulassungen, Verarbeitungsrichtlinien etc.) vorzulegen.
Die zum Einbau vorgesehenen Materialien sind rechtzeitig zur Bemusterung vorzulegen.
Eine Freigabe des AG ist  einzuholen. Ist eine Bemusterung nicht möglich, so sind die entsprechenden Datenblätter und, sofern  erforderlich, Prüfzeugnisse unaufgefordert vorzulegen.
Die Bemusterung wird nicht separat vergütet und ist in die Einheitspreise einzukalkulieren.
Für die einzubauenden Stoffe ist ein Gütenachweis 10 Arbeitstage vor Einbau vorzulegen.

0.2.14 Unter welchen Bedingungen auf der Baustelle gewonnene Stoffe verwendet werden dürfen bzw. müssen oder einer anderen Verwertung zuzuführen sind.
Aushub- bzw. Abbruchmaterialien werden Eigentum des AN und sind fachgerecht, entsprechend der geltenden Vorschriften zu entsorgen. Die Entsorgungskosten sind vom AN zu tragen und in die entsprechenden Positionen einzukalkulieren.
Recyclingfähiger Abbruch, wie Beton, Mauerwerk, bitumenhaltiges Material usw. ist vorrangig einer Wiederverwertung zuzuführen. Über die Entsorgung und Verwertung der Stoffe sind Nachweise aufzubewahren und zur Prüfung vorzulegen. Alle anfallenden Kosten sind vom AN zu übernehmen und sind in die Einheitspreise einzukalkulieren, einschließlich Transportkosten.

0.2.15 Art, Zusammensetzung und Menge der aus dem Bereich des Auftraggebers zu entsorgenden Böden, Stoffe und Bauteile; Art der Verwertung bzw. bei Abfall die Entsorgungsanlage; Anforderungen an die Nachweise über Transporte, Entsorgung und die vom Auftraggeber zu tragenden Entsorgungskosten.
Keine Angaben des AG.

0.2.16 Art, Anzahl, Menge oder Masse der Stoffe und Bauteile, die vom Auftraggeber beigestellt
werden, sowie Art, genaue Bezeichnung des Ortes und Zeit ihrer Übergabe.
Keine Beistellung durch den AG.

0.2.17 In welchem Umfang der Auftraggeber Abladen, Lagern und Transport von Stoffen und Bauteilen übernimmt oder dafür dem Auftragnehmer Geräte oder Arbeitskräfte zur Verfügung stellt.
Keine Leistungen des AG.

0.2.18 Leistungen für andere Unternehmer.
Keine Angaben.

0.2.19 Mitwirken beim Einstellen von Anlagenteilen und bei der Inbetriebnahme von Anlagen im Zusammenwirken mit anderen Beteiligten, z.B. mit dem Auftragnehmer für die Gebäudeautomation.
Keine Angaben.

0.2.20 Benutzung von Teilen der Leistung vor der Abnahme
Die Fertigstellung der Ausführungsleistungen ist durch den Auftragnehmer schriftlich anzuzeigen.
Die Abnahme erfolgt für die gesamte Leistung. Teilabnahmen sind nicht vorgesehen.
Voraussetzung für die Abnahme der Gesamtleistung durch den Auftraggeber ist die vollständige Fertigstellung der Gewerkleistung sowie die Vorlage der Projektdokumentation zur Prüfung der Vollständigkeit und der Fachunternehmerbescheinigungen.
Eine Abnahme durch Ingebrauchnahme ist ausgeschlossen.

0.2.21 Übertragung der Wartung während der Dauer der Verjährungsfrist für die Gewährleistungsansprüche für maschinelle und elektrotechnische/elektronische Anlagen oder Teile davon, bei denen die Wartung Einfluss auf die Sicherheit und die Funktionsfähigkeit hat (vergleiche § 13 Nr. 4, Abs. 2 VOB/B), durch einen besonderen Wartungsvertrag.
Keine Angaben.

0.2.22 Abrechnung nach bestimmten Zeichnungen oder Tabellen.
Die Abrechnung erfolgt nach Aufmaß, alternativ den Planunterlagen auf Grundlage des aktuellen Planungsstandes.
Die Rechnungen sind digital an den Auftraggeber und an die Objektüberwachung einzureichen. Rechnungen, die ungeordnet und unvollständig eingereicht werden, gehen unverzüglich als nicht prüfbar zurück.
Zu allen Rechnungen ist eine prüfbare und nachvollziehbare Massenermittlung vorzulegen. Die Aufmaße zu den Abschlagsrechnungen und der Schlussrechnung sind in xls-Format oder DA11-Format, kumuliert, aufzustellen.
Als Bestandteil der Schlussrechnung sind die Dokumentationsunterlagen im Vorfeld der Rechnungsstellung  an den AG zu übergeben (1x digital, 1x Papierform). Die Erstellung der Dokumentation und deren Übergabe  sind in die Einheitspreise einzukalkulieren. Vorzulegen sind:
- Produktdatenblätter der verwendeten Materialien
- Fachunternehmererklärung/ Bauleitererklärung
- Einbauerklärung/ Konformitätserklärung
- Zulassungen
- Auflistung von der Wartung bedürftigen Anlagen, mit Prüfbuch und Pflege- und Wartungshinweisen
- Angaben zu Farben, Lacke, Beschichtungen u. ä. mit jeweiliger Typenbezeichnung, Bestellnummer, Bezugsadresse, Datenblatt, zugehöriger Pflegeanleitung
- Funktionsbeschreibungen/ Bedienungsanleitungen
- Abnahmebescheinigungen und Abnahmeprotokolle mit unterschriebenen Mängelbeseitigungen
- schriftliche Fertigstellungsmitteilung

0.2.23 Sonstiges.
- Vorlage des Steuerungsterminplanes des AN und gegebenenfalls seiner Subunternehmer mindestens 2 Wochen vor Baubeginn. Darstellungstiefe pro Arbeitswoche, mit Angabe aller wesentlichen Aktivitäten und Darstellung von Schnittstellen, Fortschreibung im 2-Wochen-Rhytmus und Übergabe entsprechend einem EDV-gestützten System, z.B. Microsoft Projekt
- Alkohol: Alkoholische Getränke, sowohl das Mitbringen als auch der Verzehr, sind strengstens verboten
- Rauchverbot: Es herrscht Rauchverbot im gesamten Gebäude,
- Die Materialien, Versorgungsleitungen etc. sind  so zu platzieren, dass keine Stolperstellen oder sonstige Gefahren entstehen.
  Entsprechende Gefahrenorte oder Arbeitsbereiche sind durch Bauzaun, s. Sonderposition, in Abstimmung mit der Objektüberwachung des Auftraggebers zu sichern.
- lärm- und staubintensive Arbeiten sind vorab der Bauleitung mitzuteilen und erfolgen in Abstimmung mit der Bauleitung.
  Arbeitszeiten  zu Ausführungsleistungen während der Heimspiele von Borussia Mönchengladbach und während Konzertveranstaltungen sowie deren Proben sind mit der Objektüberwachung gesondert abzustimmen. Die Abläufe der Konzertveranstaltungen dürfen nicht gestört werden.
- Stundenlohnarbeiten
  Stundenlohnarbeiten sind im Vorfeld mit der Bauleitung abzustimmen.
- Paketdienste Auftragnehmer
  Den Firmen ist es untersagt, Lieferungen per Post oder Paketdienst an die Liegenschaftsadresse zu verschicken! Lieferungen an die Baustelle sind nur erlaubt, wenn diese durch die Firma persönlich angenommen werden.
- Baustellensoftware
  Zur Dokumentation der Ausführungsleistungen wird durch den Architekten eine digitale Baumanagement Software eingesetzt, in der die in den Baustellenbegehungen erfassten Anordnungen, Ausführungen, Mängel etc. zentral erfasst werden und über Smartphone und Internet-Browser abrufbar sind.
  Den Projektbeteiligten des Auftragnehmers wird ein kostenfreier Zugang zur Verfügung gestellt, um in der Baumanagement-Software die abzuarbeitenden Anordnungen, Ausführungen, Mängel etc. nach Erledigung zu dokumentieren.
  Die Teilnahme an dem Verfahren ist für den Auftragnehmer bindend.
- Der Auftragnehmer ist nicht befugt Werbung in eigener Sache auf dem Grundstück oder am Bauzaun vorzunehmen.

Sämtliche Anforderungen und dazu erforderliche Leistungen der Allgemeinen Vorbemerkungen sind in die Einheitspreise einzukalkulieren.

## ZUSÄTZLICHE TECHNISCHE VERTRAGSBEDINGUNGEN - BAUSTELLENEINRICHTUNG
ZUSÄTZLICHE TECHNISCHE VERTRAGSBEDINGUNGEN - BAUSTELLENEINRICHTUNG

1. Allgemeines
   1. Von den einschlägigen Normen sind besonders zu beachten:
- DIN EN 60 439-5 - Besondere Anforderungen an Niederspannungs-Schaltgerätekombinationen, die im Freien an öffentlich zugängigen Plätzen aufgestellt werden; Kabelverteilerschränke (KVS) in Energieversorgungsnetzen.
- RSA - Richtlinien des Bundesministeriums für Verkehr für die Sicherung von Arbeitsstellen an Straßen DIN 18920 - Landschaftsbau; Schutz von Bäumen, Pflanzenbeständen und Vegetationsflächen bei Baumaßnahmen

2. Ausführung
   1. Vor Einrichten der Baustelle ist ein Baustelleneinrichtungsplan zu erstellen und dem Auftraggeber zur Genehmigung vorzulegen. Dabei ist zu berücksichtigen, daß etwaige Vermessungsarbeiten, insbesondere für Absteckung und Nachprüfung der Straßen-, Wege- und Baugrenzen, nicht behindert werden.
  Im Baustelleneinrichtungsplan sind darzulegen:
- Im Einrichtungsplan ist die Lagerung der Erdmassen mit zu berücksichtigen.
- Die für die Baustelleneinrichtung zu nutzenden Flächen, Lagerflächen, etc. sind unter Angabe des Verwendungszweckes anzulegen.
2. Die Einrichtung der Baustelle ist so vorzunehmen, daß die Ver- und Entsorgungsleitungen der Baumaßnahme rechtzeitig und ohne Behinderung verlegt werden können.
3. Vorhandene Grenzsteine und Vermessungsmarkierungen sind mit Beginn der Arbeiten im Zuge der Baustelleneinrichtung bis zum Räumen der Baustelleneinrichtung zu sichern.
4. Vor Beginn der Arbeiten hat sich der Auftragnehmer über den Verlauf von Leitungen, Kabeln usw. (unter- und überirdisch) zu informieren. Notwendige Umlegungen sind rechtzeitig vom Auftragnehmer zu beantragen. Baustellen- und endgültige Anschlüsse müssen grundsätzlich zugänglich bleiben und geschützt werden. Im Zweifel ist vom Auftragnehmer an den Auftraggeber ein Hinweis zu geben, erforderlichenfalls ist eine Festlegung zu treffen.
5. Werden durch die Baustelleneinrichtung Rechte Dritter - insbesondere von Nachbarn - für die Dauer der Bauarbeiten oder vorübergehend und kurzfristig beeinträchtigt, ist der Bauherr oder die Bauleitung unverzüglich zu informieren. Das gilt auch im Zweifel über das Vorliegen von Rechten oder bei zu vermutenden Beeinträchtigungen.
6. Der Auftragnehmer ist verpflichtet, die erforderlichen Maßnahmen zum Schutz vor Winterschäden zu treffen. Dazu gehört auch die ggf. erforderliche Kontrolle der Baustelle, insbesondere der Schutz der Meßeinrichtungen unabhängig von deren Rechtsträgerschaft.
7. Beim Abbau der Baustelleneinrichtung ist zu beachten:
- Der Auftraggeber ist über den beabsichtigten Abbau der Baustelleneinrichtung oder von wesentlichen Teilen derselben zu informieren.
- Nicht mehr benötigte Teile der Baustelleineinrichtung sind unverzüglich zu entfernen.
- Nach Abbau der Baustelleneinrichtung sind das dafür benötigte Gelände bzw. die genutzten baulichen Anlagen und Gebäude in den ursprünglichen Zustand zu versetzen, falls nichts anderes vereinbart ist.

3. Preisinhalte
   1. Soweit nicht anders beschrieben, umfaßt die Baustelleneinrichtung den Auf- und Abbau, den An- und Abtransport, sowie die Vorhaltung unter anderem von
- Baustraßen, befestigten Plätzen
- Tagesunterkünften und Baustofflagern
- Ver- und Entsorgung mit Wasser, Strom, Telefon, Gas, Wärmeenergie für eigene und Subunternehmerleistungen (der Verbrauch wird gesondert geregelt)
- Baustellenbeleuchtung und Arbeitsplatzbeleuchtung
- Winterbauschutzeinrichtungen
- Vormontageplätzen, Arbeitsplätzen für technologische Einrichtungen, Baumaschinen u. dgl.
- Bauten (auch Baracken, Container, Wohnungen) für Büros, sanitäre und soziale Zwecke
- Bauzäunen, Absperrungen, Verkehrsleiteinrichtungen, Schutzwänden, Behelfsbrücken und überdachungen, provisorischen Einhausungen
- Schutzvorrichtungen für bestehende Baulichkeiten oder die Umwelt
- Bauaufzügen, Bautreppen, Rampen
- Bauschuttsammel- bzw. Recyclinganlagen
  2. Bestandteil ist das arbeitstägliche Verschließen der Teile der Baustelleneinrichtung, soweit sie dem Zugriff Dritter entzogen werden müssen, das Schließen der Gebäudeeingänge einschließlich der Provisorien sowie die Kontrolle darüber im den Umständen der Baustelle entsprechenden erforderlichen Umfang.
  3. Das Vorlegen eines Baustelleneinrichtungsplanes ist mit den Preisen abgegolten. Das gilt auch für den Fall, daß mehrere Pläne für unterschiedliche Bauphasen erforderlich sind.
  4. Ist der Auftragnehmer mit der Verkehrssicherung der Baustelle beauftragt, so gehört dazu auch die laufende Kontrolle der Sicherungseinrichtungen. Die zeitlichen Abstände der Kontrollen richten sich nach den örtlichen Gegebenheiten.

## VE3-01 Baustelleneinrichtung
Datum: 31.05.2026

### 1 VH01 Baustelleneinrichtung

#### 1.1 Vorarbeiten

##### 1.1.1 Verkehrssicherung

*Hinweis: Ausführungs- und Kalkulationshinweis Verkehrssicherung:*
Ausführungs- und Kalkulationshinweis Verkehrssicherung:
Die Verkehrssicherung umfasst alle Maßnahmen zum Aufstellen, Vorhalten und Betreiben von Einrichtungen zur Sicherung und Aufrechterhaltung des öffentlichen und Anliegerverkehrs.
Die Verkehrssicherung erfolgt über die gesamte Länge und Dauer der Tief- und Hochbauarbeiten für die Ausführung sämtlicher Teilgewerke entsprechend der verkehrsrechtlichen Genehmigung der zuständigen Straßenverkehrsbehörde.
Die Richtlinien für die Sicherung von Arbeitsstellen an Straßen sind einzuhalten.
Darüber hinaus ist in diesem Zusammenhang die Einhaltung der RSA 95 und ZTV-SA 97 bindend vorgeschrieben.
Verkehrssicherung entsprechend der Schutz- und Sicherheitsmaßnahmen nach den Unfallverhütungsvorschriften.
Die Verkehrssicherung umfasst insbesondere die Umleitung der Passanten über den angrenzenden Parkplatz P4, inkl. der Umleitungsbeschilderung, Baken und Wegesicherungen.
Die Sicherungsmaßnahmen sind bei Erfordernis dem Baufortschritt anzupassen. Auf die Heimspiele des benachbarten Fußballstadions (Termine sh. Allgemeine Vorbemerkungen)  und daraus erforderliche Umbauarbeiten der Verkehrssicherung wird insbesondere hingewiesen.
Nach Beendigung der Bauarbeiten die Einrichtungen beseitigen und die benutzten Flächen  in den ursprünglichen Zustand versetzen.
Die Vergütung der Verkehrssicherungsmaßnahmen erfolgt anteilig zum Baufortschritt.
Entstehende Mehraufwendungen sind in die Einheitspreise einzukalkulieren.

**1.1.1.10 Verkehrssicherung für die Dauer der Bauzeit**
Verkehrssicherung für die Dauer der Bauzeit
Die behördliche Beantragung und Einholung einer Verkehrsrechtlichen Anordnung zur Lenkung des Verkehrs im Bereich Gehweg und Fahrbahn der Alfred-Gerhardts-Straße ist durch den AN vorzunehmen.
Die Gebühren sind einzukalkulieren.
Die angeordneten Maßnahmen sind umzusetzen.
Die Verkehrssicherung ist erforderlich für die Errichtung der Baustellenzufahrt sowie für die Anlieferung von Materialien während der ganzen Bauzeit.
Auszugehen ist mindestens von einer Sperrung des Gehweges, von einem mindestens einseitigen Halte- und Parkverbot der Jahnstraße links und rechts der Baustellenzufahrt sowie die dafür notwendige Beschilderung. Einzukalkulieren ist das Aufstellen, Vorhalten, ggf. Umsetzen, Überwachen, Unterhalten für die gesamte Bauzeit und Abbauen von:
- mobiler Beschilderung in Abstimmung mit dem Straßenverkehrsamt
- mobilen Absperrungen (Menge abrechenbar über Pos. Bauzaun) - Leuchtmittel
- Allgemeine Kennzeichnung der Baustelle
Menge: 1,000 psch; EP: 2000,00
KB_DIN 276 (2018)_nn: 393

**1.1.1.20 Einholen der Verkehrsrechtlichen Anordnung**
Einholen der Verkehrsrechtlichen Anordnung
einschließlich Anfertigung eines Verkehrszeichenplanes. Gebühren werden auf Nachweis ohne Zulagen erstattet, sofern diese durch den Auftraggeber und nicht durch den Auftragnehmer verursacht worden sind.
Menge: 1,000 psch; EP: 690,00
KB_DIN 276 (2018)_nn: 393

**1.1.1.30 Verkehrszeichen temporär Gr.2 aufbauen abbauen**
STLB-Bau 2025-04 000
Verkehrszeichen nach StVO, temporär, Größe 2 nach Verkehrszeichenkatalog, mit Aufstellvorrichtung, mit Standsicherheitsnachweis, neben der Fahrbahn, TL Aufstellvorrichtungen, aufbauen und abbauen.
Menge: 25,000 St; EP: 18,89
KB_DIN 276 (2018)_nn: 393

**1.1.1.40 Verkehrszeichen temporär Gr.2 vorhalten**
STLB-Bau 2025-04 000
Verkehrszeichen nach StVO, temporär, Größe 2 nach Verkehrszeichenkatalog, mit Aufstellvorrichtung, mit Standsicherheitsnachweis, neben der Fahrbahn, TL Aufstellvorrichtungen, vorhalten,
Positionsmenge = Produkt aus '25' (Vorhaltemenge)

mal '43' (Vorhaltedauer).
Menge: 1075,000 StWo; EP: 2,81
KB_DIN 276 (2018)_nn: 393

**1.1.1.50 Schilder aufnehmen und wiederversetzen**
Schilder aufnehmen und wiederversetzen
Bestehende Schilder, und sonstige Einbauten einschl. Pfosten, Bodenhülsen usw. z.B. Straßenverkehrsschilder, Hinweisschilder,etc. aufnehmen, Beton lösen Material auf Lagerplatz des AN lagern, säubern und in Abstimmung mit dem AG wiederversetzen, einschließlich erford. Fundamente und Erdarbeiten. Höhe 150 bis 300 cm, unbrauchbare Stoffe von der Baustelle entfernen und einer Wiederverwertung zuführen.
Menge: 10,000 St; EP: 79,25
KB_DIN 276 (2018)_nn: 393

**1.1.1.60 Verkehrseinr. temporär Absperrschrankengitter RA2 L 1600mm Warnleuchten WL2 aufbauen abbauen**
STLB-Bau 2025-04 000
Verkehrseinrichtung nach StVO, temporär, Absperrschrankengitter, TL Absperrschranken, spezifischer Rückstrahlwert RA2 DIN EN 12899-1, Länge 1600 mm, mit Warnleuchten, TL Warnleuchten, Typ WL2 (Richtstrahler), Lichtfarbe rot, 2 Leuchten, aufbauen und abbauen.
Menge: 10,000 St; EP: 24,93
KB_DIN 276 (2018)_nn: 393

**1.1.1.70 Verkehrseinr. Absperrschrankengitter RA2 L 1600mm Warnleuchten WL2 vorhalten**
STLB-Bau 2025-04 000
Verkehrseinrichtung nach StVO, Absperrschrankengitter, TL Absperrschranken, spezifischer Rückstrahlwert RA2 DIN EN 12899-1, Länge 1600 mm, mit Warnleuchten, TL Warnleuchten, Typ WL2 (Richtstrahler), Lichtfarbe rot, 2 Leuchten, vorhalten.
Menge: 430,000 StWo; EP: 1,08
KB_DIN 276 (2018)_nn: 393

**1.1.1.80 Verkehrseinr. Absperrschrankengitter RA2 L 1600mm Warnleuchten WL2 betreiben**
STLB-Bau 2025-04 000
Verkehrseinrichtung nach StVO, Absperrschrankengitter, TL Absperrschranken, spezifischer Rückstrahlwert RA2 DIN EN 12899-1, Länge 1600 mm, mit Warnleuchten, TL Warnleuchten, Typ WL2 (Richtstrahler), Lichtfarbe rot, 2 Leuchten, betreiben.
Menge: 430,000 StWo; EP: 8,25
KB_DIN 276 (2018)_nn: 393

**1.1.1.90 Warnleuchte WL8 aufbauen abbauen**
STLB-Bau 2019-10 000
Warnleuchte, TL Warnleuchten, Warnleuchte Typ WL8, aufbauen und abbauen.
Menge: 10,000 St; EP: 75,00
KB_DIN 276 (2018)_nn: 393

**1.1.1.100 Warnleuchte WL8 vorhalten**
STLB-Bau 2019-10 000
Warnleuchte, TL Warnleuchten, Warnleuchte Typ WL8, vorhalten,
Positionsmenge = Produkt aus '10'

(Vorhaltemenge)
mal '43'
(Vorhaltedauer).
Menge: 430,000 StWo; EP: 0,10
KB_DIN 276 (2018)_nn: 393

**1.1.1.110 Warnleuchte WL8 betreiben**
STLB-Bau 2019-10 000
Warnleuchte, TL Warnleuchten, Warnleuchte Typ WL8, betreiben,
Positionsmenge = Produkt aus '10'

(Betriebsmenge)
mal '43'
(Betriebsdauer).
Menge: 430,000 StWo; EP: 0,10
KB_DIN 276 (2018)_nn: 393

**1.1.1.120 Verkehrssicherung für Sonderveranstaltungen**
Verkehrssicherung für Sonderveranstaltungen
Zusätzliche, temporäre Verkehrssicherungsmaßnahmen während Heimspielen des benachbarten Fußballstadions sowie während Musikveranstaltungen im Nordpark (Hauptveranstaltung und Soundcheck).
Leistung umfasst:
- Umbau der Absperrungen,
- temporäre Freigabe des Fußgänger-Erschließungsweges entlang P4,
- zusätzliche Beschilderung,
- ggf. Flaggmannseinsatz während Anliefer- und Abfahrvorgängen. Abstimmung mit der Objektüberwachung des AG
Abrechnung nach Zeiteinsatz je Mitarbeiter
Menge: 96,000 h; EP: 60,00
KB_DIN 276 (2018)_nn: 393

**1.1.1.130 Umleitungssicherung Fußgänger/Radfahrer P4**
Umleitungssicherung Fußgänger/Radfahrer P4
Herstellung, Vorhaltung und Rückbau einer Umleitungsführung für Fußgänger und Radfahrer entlang des Parkplatzes P4,
einschl. Beschilderung (Umleitung, Gefahrenhinweise),
Trennung vom Fahrverkehr durch Leitbaken,
Bodenmarkierungen,
Beleuchtung in der Dunkelperiode (LED-Warnleuchten nach RSA). Aufstellung und Abbau nach Anweisung;
Errichten, Räumen und Vorhaltung für die gesamte Bauzeit
Menge: 1,000 psch; EP: 5000,00
KB_DIN 276 (2018)_nn: 393

**1.1.1.140 Straßenreinigung Kehrmaschine**
Straßenreinigung Kehrmaschine
Kehrmaschine  mit Wasserfass, Breite 2,00 m ist zur Reinigung der Straße einzusetzen, Breite der Straße bis 5,00 m (Jahn- bzw. Waldstraße).
Einsatz nach Notwendigkeit bzw. Anordnung des AG, Einsatzzeitpunkte sind der Bauüberwachung schriftlich anzukündigen.
Menge: 10,000 h; EP: 92,00
KB_DIN 276 (2018)_nn: 393

Summe 1.1.1 Verkehrssicherung: 23752,70

##### 1.1.2 Vorbereitende Arbeiten

**1.1.2.10 vorh. Zaun demontieren und bis zum Wiedereinbau einlagern**
vorh. Zaun demontieren und bis zum Wiedereinbau einlagern
aus Stabgittermatten, feuerverzinkt, Höhe ca. 2,40m,
Zaunmatten, inkl. Pfosten Höhe ca. 2,60m, demontieren
und AG übergeben zur Einlagerung.
inkl. Abbruch und fachgerechter Entsorgung Betonfundament,
Abmessungen ca. 0,40x0,40x0,80m.
Fundamentreste sind vorsichtig vom Zaunpfosten zu lösen und fachgerecht zu entsorgen.
Leistung inkl. Sicherung aller Befestigungsmaterialien sowie aller erforderlichen Kleinteile und Nebenarbeiten.
einschl. Transport zum Lagerort des AG.
Transportweg: bis 250m, Transportweg horizontal
Menge: 159,000 m; EP: 30,00
KB_DIN 276 (2018)_nn: 394

Summe 1.1.2 Vorbereitende Arbeiten: 4770,00

Summe 1.1 Vorarbeiten: 28522,70

#### 1.2 Baustelleneinrichtung, allgemein

##### 1.2.1 Bauzaun

*Hinweis: Ausführungs- und Kalkulationshinweis Bauzaun*
Ausführungs- und Kalkulationshinweis Bauzaun
Bauzaunfelder müssen ohne Überstände entlang der Zaunoberkante sicher durch Schellen miteinander verbunden und die Felder fest verschraubbar sein. Stützenfüsse sind standsicher auszuführen.
Der Bauzaun darf keine Beschädigungen aufweisen.
Beschädigungen führen bis zum Austausch zur Stilllegung der Baustelle durch die Objektüberwachung. Für die fortlaufende Sicherung des Bauzauns ist der AN zuständig.
Die Aufstellung erfolgt in Teillängen.
Erforderliche Leistungen sind in die Einheitspreise einzukalkulieren.

**1.2.1.10 Schutzzaun versetzbar Stahlrohrrahmen verz Vergitterung H 2m aufstellen räumen**
STLB-Bau 2025-04 000
Schutzzaun, versetzbar, auf befestigtem Untergrund, ohne Befestigung im Untergrund, aus Einzelelementen mit verzinktem Stahlrohrrahmen und Vergitterung, verschraubt, mit Standfüßen, Zaunoberkante über Oberfläche Gelände 2 m, aufstellen und räumen.
Menge: 764,000 m; EP: 10,47
KB_DIN 276 (2018)_nn: 393

**1.2.1.20 Schutzzaun versetzbar Stahlrohrrahmen verz Vergitterung H 2m umsetzen**
STLB-Bau 2025-04 000
Schutzzaun, versetzbar, auf befestigtem Untergrund, ohne Befestigung im Untergrund, aus Einzelelementen mit verzinktem Stahlrohrrahmen und Vergitterung, verschraubt, mit Standfüßen, Zaunoberkante über Oberfläche Gelände 2 m, umsetzen nach besonderer Anordnung des AG.
Menge: 638,000 m; EP: 10,08
KB_DIN 276 (2018)_nn: 393

**1.2.1.30 Schutzzaun versetzbar Stahlrohrrahmen verz Vergitterung H 2m vorhalten**
Schutzzaun, versetzbar, aus Einzelelementen mit verzinktem Stahlrohrrahmen und Vergitterung, verschraubt, Zaunoberkante über Oberfläche Gelände 2 m, vorhalten

Positionsmenge = Produkt aus 764
(Vorhaltemenge)
mal 43
(Vorhaltedauer).
Menge: 32833,000 mWo; EP: 0,27
KB_DIN 276 (2018)_nn: 393

*Hinweis: Ausführungs- und Kalkulationshinweis Bautor/-tür:*
Ausführungs- und Kalkulationshinweis Bautor/-tür:
Ausführung mit 7,00 m, abschließbar (Kette, mind. 5 mm stark und Vorhängezahlenschloss, 4-stellig).
Die Elemente sind mit dem Bauzaun fachgerecht zu verbinden (Einfachverschraubung) und dauerhaft geschlossen halten.
Während der Bautätigkeit ist das Zauntor täglich nach Feierabend zu verschließen.
Erforderliche Leistungen sind in die Einheitspreise einzukalkulieren.

**1.2.1.40 Tor abschließbar Metallgitter B 4,75-5m H 1,75-2m einbauen ausbauen**
STLB-Bau 2025-10 000
Behelfsmäßiges Tor, abschließbar, 2-flügelig, aus Metallgitter, vorgefertigt, im Bauzaun, Breite über 4,75 bis 5 m, Höhe über 1,75 bis 2 m, einbauen und ausbauen.
Menge: 3,000 St; EP: 115,00
KB_DIN 276 (2018)_nn: 393

**1.2.1.50 Tor abschließbar Metallgitter B über 4,75 bis 5 m,-2m vorhalten**
Behelfsmäßiges Tor, abschließbar, 2-flügelig, aus Metallgitter, vorgefertigt, im Bauzaun, Breite 7 m, Höhe  2 m, vorhalten,
Positionsmenge = Produkt aus '3' (Vorhaltemenge)

mal '43' (Vorhaltedauer).
Menge: 129,000 StWo; EP: 2,31
KB_DIN 276 (2018)_nn: 393

**1.2.1.60 Tür abschließbar Metallgitter B 1,25-1,5m H 1,75-2m einbauen ausbauen**
STLB-Bau 2025-10 000
Behelfsmäßige Tür, abschließbar, einflügelig, aus Metallgitter, vorgefertigt, im Bauzaun, Breite über 1,25 bis 1,5 m, Höhe über 1,75 bis 2 m, einbauen und ausbauen.
Menge: 1,000 St; EP: 60,00
KB_DIN 276 (2018)_nn: 393

**1.2.1.70 Behelfsmäßige Tür, abschließbar, 1-flügelig, aus Metallgitter, vorgefertigt, im Bauzaun, Breite 1,25-1,5 m, Höhe 2 m, vorhalten, Positionsmenge = Produkt aus '1' (Vorhaltemenge) mal '43' (Vorhaltedauer).**
Menge: 43,000 StWo; EP: 2,31
KB_DIN 276 (2018)_nn: 393

**1.2.1.80 Beschilderung Bauzaun**
Beschilderung Bauzaun
Anbringung von Warn-, Verbots- und Rettungszeichen gem. ASR A1.3 und SiGe-Plan an allen Bauzauntoren und Bauzaunabschnitten (mind. alle 30 m),
einschl. Schilder „Baustelle – Betreten verboten“, „Schutzhelm tragen“, „Sicherheitsschuhe“, Notrufnummern, Hinweisschild Videoüberwachung gem. DSGVO,
Schild Baustellenverantwortlicher. Aufhängung mittels Befestigungsclips.
Menge: 1,000 psch; EP: 500,00
KB_DIN 276 (2018)_nn: 393

**1.2.1.90 Zahlenschloss mit Kette für Bauzauntor liefern, während der Bauphase vorhalten, rückbauen**
Zahlenschloss mit Kette für Bauzauntor liefern, während der Bauphase vorhalten, rückbauen
Stahlkette, mind. 5 mm,
Zahlenschloss als Sicherungsschloss, 4-stellig, mit extralangem Bügel
Menge: 4,000 St; EP: 50,00
KB_DIN 276 (2018)_nn: 393

**1.2.1.100 Sichtschutz Meshplane; winddurchlässig; H 2m; inkl. Befestigungsmaterial auf Schutzzaun**
Menge: 211,000 m; EP: 5,00
KB_DIN 276 (2018)_nn: 393

**1.2.1.110 Vorhaltedauer Sichtschutz Meshplane**
Vorhaltedauer Sichtschutz Meshplane
Positionsmenge = Produkt aus 211
(Vorhaltemenge)
mal 43
(Vorhaltedauer).
Menge: 9072,000 mWo; EP: 0,15
KB_DIN 276 (2018)_nn: 393

Summe 1.2.1 Bauzaun: 27213,15

##### 1.2.2 Baustellen-WC/ Container

*Hinweis: Ausführungshinweis Baustellen-WC:*
Ausführungshinweis Baustellen-WC:
Bis zur Herstellung es Hauanschlusses erfolgt  temporär die Beistellung von Sanitäreinheiten mit mobilen Trockentoiletten durch den Auftragnehmer.

**1.2.2.10 Mobile Toilette aufstellen räumen**
STLB-Bau 2025-04 000
Mobile Toilette mit Handwaschbecken, mit Urinal, aufstellen und räumen.
Menge: 3,000 St; EP: 56,13
KB_DIN 276 (2018)_nn: 391

**1.2.2.20 Mobile Toilette vorhalten**
STLB-Bau 2025-04 000
Mobile Toilette mit Handwaschbecken, mit Urinal, vorhalten, einschl. wöchentlicher Leerung und Reinigung,
Positionsmenge = Produkt aus '3' (Vorhaltemenge)

mal '8' (Vorhaltedauer).
Menge: 24,000 StWo; EP: 58,42
KB_DIN 276 (2018)_nn: 391

**1.2.2.30 Sanitärcontainer aufstellen räumen doppelwandig wärmegedämmt L 6m B 2,5m**
STLB-Bau 2025-04 000
Sanitärcontainer, aufstellen und räumen, beheizbar, elektrisch, doppelwandig, wärmegedämmt, Einzelcontainer-Länge 6 m, Einzelcontainer-Breite bis 2,5 m, Standplatz auf vorh. tragfähigen ebenen Untergrund,
Herstellen und Räumen der Ver- und Entsorgungsanschlüsse des Containers innerhalb der Baustelleneinrichtung werden gesondert vergütet, Warten und Betreiben werden gesondert vergütet, ein WC.
Menge: 2,000 St; EP: 177,51
KB_DIN 276 (2018)_nn: 391

**1.2.2.40 Sanitärcontainer vorhalten doppelwandig wärmegedämmt L 6m B 2,5m**
STLB-Bau 2025-04 000
Sanitärcontainer, vorhalten, Reinigung wird gesondert vergütet, beheizbar, elektrisch, Energiekosten werden gesondert vergütet, doppelwandig, wärmegedämmt, Einzelcontainer-Länge 6 m, Einzelcontainer-Breite bis 2,5 m, ein WC,
Positionsmenge = Produkt aus '2' (Vorhaltemenge)

mal '35' (Vorhaltedauer).
Menge: 70,000 StWo; EP: 116,33
KB_DIN 276 (2018)_nn: 391

**1.2.2.50 Container Toilettenraum reinigen wöchentlich**
STLB-Bau 2025-04 000
Container für Toilettenraum, Einzelcontainer-Länge 2,5 m, Einzelcontainer-Breite bis 2,5 m, reinigen durch Feuchtwischen aller Oberflächen mit geeigneten Reinigungsmitteln, einschl. Leeren von Abfallbehältern, wöchentlich.
Menge: 68,000 StWo; EP: 7,79
KB_DIN 276 (2018)_nn: 391

**1.2.2.60 Unterkunftscontainer aufstellen räumen doppelwandig wärmegedämmt L 6m B 2,5m Tagesunterkunft**
STLB-Bau 2025-04 000
Unterkunftscontainer, aufstellen und räumen, zur Nutzung durch andere AN, beheizbar, elektrisch, doppelwandig, wärmegedämmt, Einzelcontainer-Länge 6 m, Einzelcontainer-Breite bis 2,5 m, Standplatz auf vorh. tragfähigen ebenen Untergrund,
Herstellen und Räumen der Ver- und Entsorgungsanschlüsse des Containers innerhalb der Baustelleneinrichtung werden gesondert vergütet, Leitungsverlegung sowie Warten und Betreiben werden gesondert vergütet, für Tagesunterkunft, Raum eingerichtet, mit 2 Tischen, Maße L/B 0,8/1,6 m, 4 Stühle je Tisch, mit 2 Aktenkleiderschränken, Ausführung gemäß Baustelleneinrichtungsplan.
Menge: 3,000 St; EP: 1200,00
KB_DIN 276 (2018)_nn: 391

**1.2.2.70 Unterkunftscontainer vorhalten doppelwandig wärmegedämmt L 6m B 2,5m Tagesunterkunft**
STLB-Bau 2025-04 000
Unterkunftscontainer, vorhalten, Reinigung wird gesondert vergütet, zur Nutzung durch andere AN, beheizbar, elektrisch, Energiekosten werden gesondert vergütet, doppelwandig, wärmegedämmt, Einzelcontainer-Länge 6 m, Einzelcontainer-Breite bis 2,5 m, für Tagesunterkunft, Raum eingerichtet, mit 2 Tischen, Maße L/B 0,8/1,6 m, 4 Stühle je Tisch, mit 2 Aktenkleiderschränken,
Positionsmenge = Produkt aus '3' (Vorhaltemenge)

mal '42' (Vorhaltedauer).
Menge: 126,000 StWo; EP: 68,41
KB_DIN 276 (2018)_nn: 391

**1.2.2.80 Container Tagesunterkunft reinigen wöchentlich**
STLB-Bau 2025-04 000
Container für Tagesunterkunft, Einzelcontainer-Länge 2,5 m, Einzelcontainer-Breite bis 2,5 m, reinigen durch Feuchtwischen aller Oberflächen mit geeigneten Reinigungsmitteln, einschl. Leeren von Abfallbehältern, wöchentlich,
Positionsmenge = Produkt aus '3' (Reinigungsmenge)

mal '42' (Reinigungsdauer).
Menge: 126,000 StWo; EP: 35,00
KB_DIN 276 (2018)_nn: 391

**1.2.2.90 Baustromanschluss herstellen räumen**
STLB-Bau 2019-10 000
Anschluss innerhalb der Baustelleneinrichtung für die Baustromversorgung der sanitären Einrichtungen der Container, herstellen und räumen.
Menge: 5,000 St; EP: 127,58
KB_DIN 276 (2018)_nn: 391

**1.2.2.100 Baustromanschluss vorhalten**
STLB-Bau 2019-10 000
Anschluss innerhalb der Baustelleneinrichtung für die Baustromversorgung der sanitären Einrichtungen der Container, vorhalten,
Positionsmenge = Produkt aus '5'

(Vorhaltemenge)
mal '42'
(Vorhaltedauer).
Menge: 210,000 StWo; EP: 0,63
KB_DIN 276 (2018)_nn: 391

**1.2.2.110 Anschlussltg Baustrom verlegen räumen**
STLB-Bau 2025-10 000
Anschlussleitungen auf der Baustelle für die Baustromversorgung der sanitären Einrichtungen der Wasch- und Toilettenwagen, verlegen und räumen.
Menge: 125,000 m; EP: 5,91
KB_DIN 276 (2018)_nn: 391

**1.2.2.120 Wasseranschluss DN100 herstellen räumen**
STLB-Bau 2019-10 000
Anschluss innerhalb der Baustelleneinrichtung für die Wasserversorgung der sanitären Einrichtungen der Container, DN 100, herstellen und räumen.
Menge: 2,000 St; EP: 151,51
KB_DIN 276 (2018)_nn: 391

**1.2.2.130 Wasseranschluss DN100 vorhalten**
STLB-Bau 2019-10 000
Anschluss innerhalb der Baustelleneinrichtung für die Wasserversorgung der sanitären Einrichtungen der Container, DN 100, vorhalten,
Positionsmenge = Produkt aus '2'

(Vorhaltemenge)
mal '34'
(Vorhaltedauer).
Menge: 68,000 StWo; EP: 3,17
KB_DIN 276 (2018)_nn: 391

**1.2.2.140 Anschlussltg Wasser DN100 verlegen räumen**
STLB-Bau 2020-10 000
Anschlussleitungen auf der Baustelle für die Wasserversorgung der sanitären Einrichtungen der Wasch- und Toilettenwagen, DN 100, verlegen und räumen.
Menge: 50,000 m; EP: 29,76
KB_DIN 276 (2018)_nn: 391

**1.2.2.150 Abwasseranschluss DN100 herstellen räumen**
STLB-Bau 2019-10 000
Anschluss innerhalb der Baustelleneinrichtung für die Abwasserentsorgung der sanitären Einrichtungen der Container, DN 100, herstellen und räumen.
Menge: 2,000 St; EP: 103,01
KB_DIN 276 (2018)_nn: 391

**1.2.2.160 Abwasseranschluss DN100 vorhalten**
STLB-Bau 2019-10 000
Anschluss innerhalb der Baustelleneinrichtung für die Abwasserentsorgung der sanitären Einrichtungen der Container, DN 100, vorhalten,
Positionsmenge = Produkt aus '2'

(Vorhaltemenge)
mal '34'
(Vorhaltedauer).
Menge: 68,000 StWo; EP: 3,17
KB_DIN 276 (2018)_nn: 391

**1.2.2.170 Anschlussltg Abwasser DN100 verlegen räumen**
STLB-Bau 2020-10 000
Anschlussleitungen auf der Baustelle für die Abwasserentsorgung der sanitären Einrichtungen der Wasch- und Toilettenwagen, DN 100, verlegen und räumen.
Menge: 50,000 m; EP: 34,61
KB_DIN 276 (2018)_nn: 391

*Hinweis: Ausführungshinweis Baubeheizung:*
Ausführungshinweis Baubeheizung:
Entsprechend den Technischen Regeln für Arbeitsstätten (ASR A4.1) müssen sanitäre Einrichtungen und Aufenthaltsräume in der Zeit vom 15. Oktober bis zum 30. April beheizbar sein.

**1.2.2.180 Anschluss elektr.Beheizung herstellen räumen**
STLB-Bau 2025-04 000
Anschluss innerhalb der Baustelleneinrichtung für die elektrische Beheizung der Baulichkeiten der Baustelle, herstellen und räumen.
Menge: 5,000 St; EP: 136,50
KB_DIN 276 (2018)_nn: 391

**1.2.2.190 Anschluss elektr.Beheizung vorhalten**
STLB-Bau 2025-04 000
Anschluss innerhalb der Baustelleneinrichtung für die elektrische Beheizung der Baulichkeiten der Baustelle, vorhalten,
Positionsmenge = Produkt aus '5' (Vorhaltemenge)

mal '38' (Vorhaltedauer).
Menge: 190,000 StWo; EP: 1,46
KB_DIN 276 (2018)_nn: 391

Summe 1.2.2 Baustellen-WC/ Container: 33855,48

Summe 1.2 Baustelleneinrichtung, allgemein: 61068,63

#### 1.3 Baustrom, Baubeleuchtung, Bauwasser

*Hinweis: Allgemeine Bemerkungen zur Baustromversorgung*
Allgemeine Bemerkungen zur Baustromversorgung
Für die Bauzeit sind nachfolgend aufgeführte Materialien zu liefern, betriebsfertig zu montieren, vorzuhalten und zu warten, einschl. gesetzlicher Prüfungen.
Nach Beendigung der Bauarbeiten sind die Materialien wieder zu demontieren. Diese Leistungen sind in den Einheitspreisen zu berücksichtigen.
Die Baustromverteiler sind einschließlich der zugehörigen Schmelzeinsätze zu liefern, aufzustellen und die Leitungen betriebsfertig anzuschließen.
Außerdem ist die gesetzliche Prüfung gemäß
DGUV Vorschrift 3 (bislang BGV A2) für alle nicht stationären Anlagen in die Angebotspreise einzurechnen
(z.B. Schutzmaßnahmen mit Fehlerstrom-Schutzeinrichtungen / Prüffrist 1 Monat!).
Hinweis:
Das Material wird vom Bieter für die Bauzeit zur Verfügung gestellt und bleibt Eigentum des Bieters. D.h., die einzelnen Verteilungen, Leuchten, Kabel usw. werden dem Auftraggeber nur für den Bauzeitraum vermietet.

*Hinweis: Ausführungshinweis Bauwasser und Bauwasser*
Ausführungshinweis Bauwasser und Bauwasser
In den Randbereichen des Baufeldes verlaufen Strom und Wasserleitungen. Hier ist insbesondere auf die Mittelspannungstrasse, vom Bestandstrafo zur Dr.-Alfred-Gerhard-Straße, hinzuweisen.
Hierzu erfolgt im Vorfeld eine oberirdische Sondierung
Bei der Bauausführung ist ein Sicherheitsabstand von ca.1m einzuhalten.
Zu den vorhandenen Leitungen sind Bestandspläne vorhanden und können bei Bedarf angefordert werden.

*Hinweis: Ausführungshinweis Baustromverteiler*
Ausführungshinweis Baustromverteiler
Die nachbeschriebene Baustromverteilung versteht sich inklusive anteiliger Kosten für Befestigungszubehör, Verdrahtung komplett liefern, montieren und anschließen an NS-Abgang der bestehende Kompaktsation des VNB.

*Hinweis: Ausführungshinweis Baustellenüberwachung*
Ausführungshinweis Baustellenüberwachung
Durch das Gewerk werden mehrere Überwachungstürme zur Baustellenüberwachung eingerichtet.
Diese sind an die Baustellen-Stromversorgung anzuschließen.

##### 1.3.1 Anschlussschrank

**1.3.1.10 Baustromverteiler Anschlussverteilerschrank AnzZählerfelder 1 St, bis 69kVA**
Baustromverteiler Anschlussverteilerschrank AnzZählerfelder 1 St, bis 69kVA

Baustromverteiler DIN EN 61439-4 (VDE 0660-600-4), als Anschlussverteilerschrank, Bedienung durch elektrotechnischen Laien, mit Berührungsschutzabdeckung DIN EN 50274 (VDE 0660-514), Zählerplatz nach den technischen Anschlussbedingungen des zuständigen EVU,
Anzahl der Zählerfelder '1' St,Wandlerplatz nach den
technischen Anschlussbedingungen des zuständigen EVU, Gehäuse aus verzinktem Stahl, pulverbeschichtet, abschließbar, mit Gummischlauchleitung als Zuleitung sowie einer Erdleitung.
Freiluftaufstellung ungeschützt, Schutzart IP 44 DIN EN 60529 (VDE 0470-1), Schutzart IK10 DIN EN 62262 (VDE 0470-100),generelle Erweiterung der Verteil- und Endstromkreise nach Abschaltung, Anlage ortsveränderbar, Standmontage, einschl. Rohrgestell.
Bestückung nach nachstehender Stromkreisausrüstung.

Gemäß DGUV V3 ist der Verteiler mindestens monatlich zu prüfen. Prüfung ist zu protokollieren. Alle für die Prüfung anfallenden Kosten sind für die Dauer der Vorhaltung in den EP einzukalkulieren.

Baustromverteiler liefern, montieren, einschl. Demontage nach Beendigung der Arbeiten, prüfen, monatlich.
An- und Abmeldung beim zuständigen EVU,

Vorhaltedauer für 43 Wochen.
Menge: 1,000 St; EP: 4000,00
KB_DIN 276 (2018)_nn: 391

*Hinweis: Beschreibung Stromkreisausrüstung:*
Beschreibung Stromkreisausrüstung für vorgenannten Anschlussschrank:

Anschluss:
- Anschlussleistung 69kVA
- Sicherungslasttrennschalter NH00, 3-polig, 100A
- Anschluss mit Bügelklemmen 10-50qmm
- 1 DS-Zählerplatz ohne Zähler nach DIN 43 870/2

Abgang / Absicherung:
- 1 NH00-Lasttrennschalter mit Trennmesser xxxA
- 2 NH00-Sicherungslasttrennschalter 80A mit je 1 Bügelklemme 10-50qmm
- 2 NH00-Sicherungslasttrennschalter 80A mit je 1 Reihenklemme bis 35qmm

**1.3.1.20 Erweiterung Vorhaltedauer Anschlussschrank**
Verlängerung der Vorhaltedauer des vorbeschriebenen Anschlussschrank über die vereinbarte Leistungszeit hinaus.

Vorhaltedauer je Woche.
Menge: 1,000 Wo; EP: 10,00
KB_DIN 276 (2018)_nn: 391

**1.3.1.30 Erdungsanlage, Ansschlusschrank**
Erdungsanlage für vorbeschriebenen Anschlussschrank, bestehend aus Staberdung und Erdungsanschluss inkl. allen
Klein- und Verbindungsmaterialien.
Menge: 1,000 St; EP: 150,00
KB_DIN 276 (2018)_nn: 391

*Hinweis: Baustromanschlussleitung*
Nachstehende Anschlussleitung zur Verbindungsherstellung zwischen Übergabepunkt EVU und Anschlussschrank.
In den EP ist die Herstellung,Befestigung, Räumung sowie für die gesamte Vorhaltezeit Prüfung des ordnungsgemäßen Zustandes der Anschlussleitung und deren Sicherung einzukalkulieren.

**1.3.1.40 Gummischlauchleitung H07RN-F 5G50**
STLB-Bau 2025-10 053
Gummischlauchleitung DIN EN 50525-2-21 (VDE 0285-525-2-21) H07RN-F 5 G 50, Cu-Zahl 2400.
Menge: 20,000 m; EP: 87,76
KB_DIN 276 (2018)_nn: 391

**1.3.1.50 Sicherung der Baustromanschlussleitung**
Sicherung der Baustrom-Anschlussleitung (Teilstrecke) in Form von sichtbarer Befestigung und Kennzeichnung an Zaunanlagen mit Halterung.
Befestigung der Gummischlauchleitung an der Zaunanlage und Markierung des Leitungsweges mit rot-weißem Markierungsband.
Angebotspreis inkl. Lieferung, Montage, Unterhalt und Rückbau
Menge: 15,000 m; EP: 10,00
KB_DIN 276 (2018)_nn: 391

**1.3.1.60 Anmelden Baustromveteilung beim EVU**
Anmelden des Anschlussschrankes beim zuständigen EVU, inkl. Einreichen und ausfüllen aller hierfür nötigen Unterlagen,
Einbau des durch den EVU bereitgestellten Zählers in den Anschlussschrank, inkl. Kosten für Klein- und Befestigungsmaterial.
Menge: 1,000 psch; EP: 1000,00
KB_DIN 276 (2018)_nn: 391

Summe 1.3.1 Anschlussschrank: 7065,20

##### 1.3.2 Verteilerschrank für Container

**1.3.2.10 Verteilerschrank für Container, bis 55kVA**
Verteilerschrank für Container, bis 55kVA

Baustromverteiler DIN EN 61439-4 (VDE 0660-600-4), als Containerverteiler, Bedienung durch elektrotechnischen Laien, mit Berührungsschutzabdeckung DIN EN 50274 (VDE 0660-514), Gehäuse aus verzinktem Stahl, pulverbeschichtet, abschließbar, mit Gummischlauchleitung als Zuleitung sowie einer Erdleitung.
Freiluftaufstellung ungeschützt, Schutzart IP 44 DIN EN 60529 (VDE 0470-1), Schutzart IK10 DIN EN 62262 (VDE 0470-100),generelle Erweiterung der Verteil- und Endstromkreise ohne Abschaltung, Anlage ortsveränderbar, Standmontage, einschl. Rohrgestell.
Bestückung nach nachstehender Stromkreisausrüstung.

Gemäß DGUV V3 ist der Verteiler mindestens monatlich zu prüfen. Prüfung ist zu protokollieren. Alle für die Prüfung anfallenden Kosten sind für die Dauer der Vorhaltung in den EP einzukalkulieren.

Baustromverteiler liefern, montieren, einschl. Demontage nach Beendigung der Arbeiten, prüfen, monatlich.

Vorhaltedauer für 43 Wochen.
Menge: 1,000 St; EP: 3800,00
KB_DIN 276 (2018)_nn: 391

*Hinweis: Beschreibung Stromkreisausrüstung:*
Beschreibung Stromkreisausrüstung für vorgenannten Verteilerschrank:

Anschluss:
- Anschlussleistung 55kVA
- 1 Leistungsschalter 3P 80A
- mit thermisch-magnetischem Auslöser
- mit Rahmenklemmen 10-50 mm²

Abgang / Absicherung:
- 2 RCD-Schutzschalter 4P 63A/30mA -B-
- 4 CEE-Anbaudosen 32A 5P 400V 6h
- mit je 1 Leitungsschutzschalter (MCB) 3P 32A -C-
- 1 RCD-Schutzschalter 4P 40A/30mA
- 3 Schutzkontaktsteckdosen 16A 2P 230V
- mit je 1 Leitungsschutzschalter (MCB) 1P 16A -C-

**1.3.2.20 Erweiterung Vorhaltedauer Verteilerschrank**
Verlängerung der Vorhaltedauer des vorbeschriebenen Verteilerschrank über die vereinbarte Leistungszeit hinaus.

Vorhaltedauer je Woche.
Menge: 1,000 Wo; EP: 10,00
KB_DIN 276 (2018)_nn: 391

*Hinweis: Ausführungshinweis Anschlussleitung*
Ausführungshinweis Anschlussleitung
Nachstehende Anschlussleitung zur Verbindungsherstellung zwischen Anschlussschrank und Baustromverteiler.
In den EP ist die Herstellung,Befestigung, Räumung sowie für die gesamte Vorhaltezeit Prüfung des ordnungsgemäßen Zustandes der Anschlussleitung und deren Sicherung einzukalkulieren.

**1.3.2.30 Gummischlauchleitung H07RN-F 5G35**
STLB-Bau 2025-10 053
Gummischlauchleitung DIN EN 50525-2-21 (VDE 0285-525-2-21) H07RN-F 5 G 35, Cu-Zahl 1680.
Menge: 85,000 m; EP: 62,20
KB_DIN 276 (2018)_nn: 391

*Hinweis: Containerversorgung*
Nachstehende Verlängerungsleitungen zur Verbindungsherstellung zwischen Bauastromverteiler und Containeranlagen sowie Verbindung der Container untereinander.
In den EP ist die Herstellung,Befestigung, Räumung sowie für die gesamte Vorhaltezeit Prüfung des ordnungsgemäßen Zustandes der Anschlussleitung und deren Sicherung einzukalkulieren.

**1.3.2.40 CEE-Verlängerung 32A H07RN-F 5G6 1m**
CEE-Verlängerung 32A 5G6 1m

CEE-Verlängerung 32A H07RN-F 5G6 1m mit Stecker und Kupplung
Norm: EN 50525-2-21, EN 60309-2
Mantelfarbe: schwarz
Anschlusstechnik: Schraubkontakt
Leitungstyp: Gummischlauchleitung H07RN-F
Zul. Kabelaußentemperatur, fest verlegt, °C: -25 - +80 °C
Zul. Kabelaußentemperatur, in Bewegung, °C: -25 - +80 °C
Nennspannung U: 400 V
Strombelastbarkeit: 32 A
Schutzart: IP44
Außendurchmesser ca.: 17.90 mm
Uhrzeitstellung: 6 h
Menge: 3,000 St; EP: 50,00
KB_DIN 276 (2018)_nn: 391

**1.3.2.50 CEE-Verlängerung 32A H07RN-F 5G6 15m**
CEE-Verlängerung 32A 5G6 15m

CEE-Verlängerung 32A H07RN-F 5G6 15m mit Stecker und Kupplung
Norm: EN 50525-2-21, EN 60309-2
Mantelfarbe: schwarz
Anschlusstechnik: Schraubkontakt
Leitungstyp: Gummischlauchleitung H07RN-F
Zul. Kabelaußentemperatur, fest verlegt, °C: -25 - +80 °C
Zul. Kabelaußentemperatur, in Bewegung, °C: -25 - +80 °C
Nennspannung U: 400 V
Strombelastbarkeit: 32 A
Schutzart: IP44
Außendurchmesser ca.: 17.90 mm
Uhrzeitstellung: 6 h
Menge: 1,000 St; EP: 120,00
KB_DIN 276 (2018)_nn: 391

**1.3.2.60 CEE-Verlängerung 32A H07RN-F 5G6 50m**
CEE-Verlängerung 32A 5G6 50m

CEE-Verlängerung 32A H07RN-F 5G6 50m mit Stecker und Kupplung
Norm: EN 50525-2-21, EN 60309-2
Mantelfarbe: schwarz
Anschlusstechnik: Schraubkontakt
Leitungstyp: Gummischlauchleitung H07RN-F
Zul. Kabelaußentemperatur, fest verlegt, °C: -25 - +80 °C
Zul. Kabelaußentemperatur, in Bewegung, °C: -25 - +80 °C
Nennspannung U: 400 V
Strombelastbarkeit: 32 A
Schutzart: IP44
Außendurchmesser ca.: 17.90 mm
Uhrzeitstellung: 6 h
Menge: 2,000 St; EP: 360,00
KB_DIN 276 (2018)_nn: 391

Summe 1.3.2 Verteilerschrank für Container: 10087,00

##### 1.3.3 Verteilerschrank

**1.3.3.10 Verteilerschrank, bis 44kVA**
Verteilerschrank, bis 44kVA

Baustromverteiler DIN EN 61439-4 (VDE 0660-600-4), als Verteilerschrank, Bedienung durch elektrotechnischen Laien, mit Berührungsschutzabdeckung DIN EN 50274 (VDE 0660-514), Gehäuse aus verzinktem Stahl, pulverbeschichtet, abschließbar, mit Gummischlauchleitung als Zuleitung sowie einer Erdleitung.
Freiluftaufstellung ungeschützt, Schutzart IP 44 DIN EN 60529 (VDE 0470-1), Schutzart IK10 DIN EN 62262 (VDE 0470-100),generelle Erweiterung der Verteil- und Endstromkreise ohne Abschaltung, Anlage ortsveränderbar, Standmontage, einschl. Rohrgestell.
Bestückung nach nachstehender Stromkreisausrüstung.

Gemäß DGUV V3 ist der Verteiler mindestens monatlich zu prüfen. Prüfung ist zu protokollieren. Alle für die Prüfung anfallenden Kosten sind für die Dauer der Vorhaltung in den EP einzukalkulieren.

Baustromverteiler liefern, montieren, einschl. Demontage nach Beendigung der Arbeiten, prüfen, monatlich.

Vorhaltedauer für 43 Wochen.
Menge: 1,000 St; EP: 3800,00
KB_DIN 276 (2018)_nn: 391

*Hinweis: Beschreibung Stromkreisausrüstung:*
Beschreibung Stromkreisausrüstung für vorgenannten Verteilerschrank:

Anschluss:
- Anschlussleistung 44kVA
-1 Leistungsschalter 3P 63A
mit thermisch-magnetischem Auslöser
mit Rahmenklemmen 10-50 mm2

Abgang / Absicherung:
- 1 RCD-Schutzschalter 4P 63A/30mA -B-
- 2 CEE-Anbaudosen 32A 5P 400V 6h
mit je 1 Leitungsschutzschalter (MCB) 3P 32A -C-
- 2 CEE-Anbaudosen 16A 5P 400V 6h
mit je 1 Leitungsschutzschalter (MCB) 3P 16A -C-
- 1 RCD-Schutzschalter 4P 40A/30mA -A-
- 6 Schutzkontaktsteckdosen 16A 2P 230V
mit je 1 Leitungsschutzschalter (MCB) 1P 16A -C-

**1.3.3.20 Erweiterung Vorhaltedauer Verteilerschrank**
Verlängerung der Vorhaltedauer des vorbeschriebenen Verteilerschrank über die vereinbarte Leistungszeit hinaus.

Vorhaltedauer je Woche.
Menge: 1,000 Wo; EP: 10,00
KB_DIN 276 (2018)_nn: 391

**1.3.3.30 Erdungsanlage, Verteilerschrank**
Erdungsanlage für vorbeschriebenen Verteilerschrank, bestehend aus Staberdung und Erdungsanschluss inkl. allen
Klein- und Verbindungsmaterialien.
Menge: 1,000 St; EP: 150,00
KB_DIN 276 (2018)_nn: 391

*Hinweis: Ausführungshinweis Anschlussleitung*
Ausführungshinweis Anschlussleitung
Nachstehende Anschlussleitung zur Verbindungsherstellung zwischen Anschlussschrank und Baustromverteiler.
In den EP ist die Herstellung,Befestigung, Räumung sowie für die gesamte Vorhaltezeit Prüfung des ordnungsgemäßen Zustandes der Anschlussleitung und deren Sicherung einzukalkulieren.

**1.3.3.40 Gummischlauchleitung H07RN-F 5G35**
STLB-Bau 2025-10 053
Gummischlauchleitung DIN EN 50525-2-21 (VDE 0285-525-2-21) H07RN-F 5 G 35, Cu-Zahl 1680.
Menge: 85,000 m; EP: 62,20
KB_DIN 276 (2018)_nn: 391

Summe 1.3.3 Verteilerschrank: 9247,00

##### 1.3.4 Anschluss Baustellenüberwachung

*Hinweis: Anschluss Bauüberwachungskameratürmen*
Nachstehende Komponenten zum Anschluss von 4-Bauüberwachungskameratürmen (z.B. Bauwatch) zur Anbindung an vorgenannte Verteilerschränke.
Anbindungssystem bestehend aus:
- Anschluss an Verteilerschränke mittels CEE-Stecker 16A.
- Abzweigkasten zur Herstellung der Querschnittsreduzierung auf Schuko-Kupplung sowie Verteilung auf mehrere Türme als Stichleitung.

Die Versorgungsleitungen sind im Bereich der LKW-Querungen über erdverlegte Leerrohre gegen mechanische Beanspruchung zu schützen.

In den EP ist die betriebsfertige Herstellung, Befestigung sowie Räumung der Anschlussleitung und deren Sicherung einzukalkulieren.

**1.3.4.10 Elektroinstallationsrohr PE-HD AD 50mm erdverlegt**
STLB-Bau 2025-10 053
Elektroinstallationsrohr DIN EN 61386 (VDE 0605), Maße DIN EN 60423, aus PE-HD, doppelwandig, innen glatt, außen gewellt, flexibel, Außendurchmesser 50 mm, Druckfestigkeit Klasse 3 - mittel (750 N) DIN EN 61386-1 (VDE 0605-1), Klasse Schlagbeanspruchung 3 - mittel DIN EN 61386-1 (VDE 0605-1), Verlegung in Erde.
Menge: 50,000 m; EP: 8,46
KB_DIN 276 (2018)_nn: 391

**1.3.4.20 Gummischlauchleitung H07RN-F 3G4**
STLB-Bau 2025-10 053
Gummischlauchleitung DIN EN 50525-2-21 (VDE 0285-525-2-21) H07RN-F 3 G 4, Cu-Zahl 115.
Menge: 320,000 m; EP: 6,66
KB_DIN 276 (2018)_nn: 391

**1.3.4.30 Gummischlauchleitung H07RN-F 3G2,5**
STLB-Bau 2025-10 053
Gummischlauchleitung DIN EN 50525-2-21 (VDE 0285-525-2-21) H07RN-F 3 G 2,5, Cu-Zahl 72.
Menge: 5,000 m; EP: 5,13
KB_DIN 276 (2018)_nn: 391

**1.3.4.40 Verbindungsdose Einführungen Kunststoff 150/150mm T 75mm IP66 5x6mm2 AP**
Verbindungsdose DIN EN IEC 60670-1 (VDE 0606-1) als Abzweigkasten, mit Einführungen für flexible Leitungen, aus Kunststoff, UV-stabilisiert, Grundfläche mind. 150/150 mm, Tiefe mind. 75 mm, mit Deckel, Schutzart IP 66 DIN EN 60529 (VDE 0470-1), mit 5 Klemmen 6 mm2, Aufputz.
Menge: 5,000 St; EP: 35,02
KB_DIN 276 (2018)_nn: 391

**1.3.4.50 CEE-Stecker 5polig 230/400VAC 16A IP54**
CEE-Stecker DIN EN 60309-2 (VDE 0623-2), 5-polig, Bemessungsbetriebsspannung 230/400 V AC, 16 A, Schutzart IP 54 DIN EN 60529 (VDE 0470-1).
Menge: 2,000 St; EP: 23,97
KB_DIN 276 (2018)_nn: 391

**1.3.4.60 Schuko Kupplung 2P+E 230VAC 16A IP44**
Schuko Kupplung 2P+E 230VAC 16A IP44
mit doppeltem Schutzleiter nach deutscher Norm, mit Deckel, mit Kabelknickschutz,
für erschwerte Bedingungen nach DIN VDE 0620, für Leitungen bis 3 x 2,5 mm² bis H07RN-F, 2P+E, Bemessungsbetriebsspannung 230/400 V AC, 16 A, Schutzart IP 44
Menge: 4,000 St; EP: 16,34
KB_DIN 276 (2018)_nn: 391

Summe 1.3.4 Anschluss Baustellenüberwachung: 2868,25

##### 1.3.5 Baubeleuchtung

*Hinweis: Ausführungshinweis Baubeleuchtung:*
Ausführungshinweis Baubeleuchtung:
Im Bereich der Containeraufstellfläche erfolgt eine Ausleuchtung, für das sonstige Baufeld erfolgt keine Baustellenbeleuchtung.

**1.3.5.10 Baustellenbeleuchtung, modular, 5m Kabel**
Baustellenbeleuchtung, als Feuchtraum-Wannenleuchte, IP65,
mit 5m Anschlusskabel, modular erweiterbar, aufstellen bzw. Situationsbedingt provisorische Montage auf Wand, Decke befestigen.
Liefern, montieren und entfernen nach Abschluss der Arbeiten.
Leistung: ca. 25W LED / 4000K oder 6000K

Vorhaltedauer je Leuchte für 43 Wochen.
Menge: 10,000 St; EP: 250,00
KB_DIN 276 (2018)_nn: 391

*Hinweis: Ausführungshinweis Anschlussleitung Baubeleuchtung*
Ausführungshinweis Anschlussleitung Baubeleuchtung
Nachstehende Anschlussleitung zur modularen Verbindungsherstellung als Versorgungsleitung oder Verbindungsleitung der Baustellenbeleuchtung.
In den EP ist die Herstellung inkl. Verbindungsmaterial, Befestigung, Räumung sowie für die gesamte Vorhaltezeit Prüfung des ordnungsgemäßen Zustandes der Anschlussleitung einzukalkulieren.

**1.3.5.20 Gummischlauchleitung H07RN-F 3G2,5**
STLB-Bau 2025-10 053
Gummischlauchleitung DIN EN 50525-2-21 (VDE 0285-525-2-21) H07RN-F 3 G 2,5, Cu-Zahl 72.
Menge: 30,000 m; EP: 5,13
KB_DIN 276 (2018)_nn: 391

**1.3.5.30 Verbindungsdose Einführungen Kunststoff 100/100mm T 75mm IP65 5x4mm2 AP**
STLB-Bau 2025-10 053
Verbindungsdose DIN EN IEC 60670-1 (VDE 0606-1) als Abzweigkasten, mit Einführungen für flexible Leitungen, aus Kunststoff, UV-stabilisiert, Grundfläche mind. 100/100 mm, Tiefe mind. 75 mm, mit Deckel mit Schraubbefestigung, Schutzart IP 65 DIN EN 60529 (VDE 0470-1), mit 5 Klemmen 4 mm2, Aufputz.
Menge: 5,000 St; EP: 23,95
KB_DIN 276 (2018)_nn: 391

**1.3.5.40 Erweiterung Vorhaltedauer Baustrombeleuchtung**
Verlängerung der Vorhaltedauer der vorbeschriebenen gesamtheitlichen Baustellenbeleuchtung sowie Anschluss und Verbindungsleitung über die vereinbarte Leistungszeit hinaus.

Vorhaltedauer je Woche.
Menge: 1,000 Wo; EP: 30,00
KB_DIN 276 (2018)_nn: 391

Summe 1.3.5 Baubeleuchtung: 2803,65

##### 1.3.6 Sonstiges, Baustrom

**1.3.6.10 Mittelspannungstrasse erkunden, einmessen, Kennzeichnen**
Verlauf vorh. Mittelspannungstrasse erkunden mittels Kabelortungsgerät,
einmessen, Trassenverlauf auf Baugrund farbig markieren sowie einzeichnen
in vorh. Lageplan, Maßstab 1:250, gefaltet DIN A 3 sowie digital DWG.
Menge: 70,000 m; EP: 6,50
KB_DIN 276 (2018)_nn: 391

**1.3.6.20 Energieverbrauchsmessung Bauwasser/Baustrom**
Energieverbrauchsmessung Bauwasser/Baustrom
Installation geeichter Zwischenzähler zur Erfassung des Energie- und Wasserverbrauchs durch Nachunternehmer/Dritte.
Ablesung zu Baubeginn, monatlich sowie bei Bauabschluss, dokumentierte Übergabe an AG.
Zähler verbleiben bis Bauabschluss auf der Baustelle.
Menge: 2,000 St; EP: 125,00
KB_DIN 276 (2018)_nn: 391

**1.3.6.30 DGUV-V3-Abnahmeprotokoll**
DGUV-V3-Abnahmeprotokoll
Wiederkehrende Prüfungen aller ortsveränderlichen elektrischen Betriebsmittel der Baustromversorgung durch Elektrofachkraft,
Erstprüfung und monatliche Wiederholungsprüfung nach DGUV V3, Prüfprotokolle digital an AG.
Menge: 15,000 St; EP: 100,00
KB_DIN 276 (2018)_nn: 391

Summe 1.3.6 Sonstiges, Baustrom: 2205,00

##### 1.3.7 Bauwasser

**1.3.7.10 Bauwasseranschluss mit Messeinrichtung**
Bauwasseranschluss mit Messeinrichtung, herstellen, unterhalten, Bauwasserverteiler, winterfest eingehaust, ausgedämmt incl. Begleitheizung (incl. Rohranlegethermostat, Einstellbereich -5° bis 15°C Leitung DN 25, frostsicher verwahren, mit Heizungsbegleitband und nach Fertigstellung des Bauwerks abbauen.
Anbindung des Bauwasseranschlusses erfolgt an der im Baufeld liegenden Entnahmestelle.
Ausführung:
- 4 Absperrventile auf 1 Rohr montiert als Verteiler
- 1 Entleerungshahn
- 1 Erdungsbrücke
- 1Systemtrenner BA
Nennweite Hauptanschluss : mind. DN 25
Anzahl der Entnahmestellen : 3 Stk.
Ventil und Schlauchverschraubung : 3 St, DN 20

Vorhaltedauer für 43 Wochen.
Menge: 1,000 St; EP: 1500,00
KB_DIN 276 (2018)_nn: 391

**1.3.7.20 Erweiterung Vorhaltedauer Anschlussschrank**
Verlängerung der Vorhaltedauer des vorbeschriebenen Bauwasseranschlusses über die vereinbarte Leistungszeit hinaus.

Vorhaltedauer je Woche.
Menge: 1,000 Wo; EP: 35,00
KB_DIN 276 (2018)_nn: 391

**1.3.7.30 Sicherungseinr. TW GB Rotguss Kunststoff DN25 Gewindeanschl.**
Sicherungseinrichtung für Trinkwasser DIN EN 1717, als Rohrtrenner, durchflussgesteuert, Gruppe/Typ GB, Gehäuse und Oberteil aus Rotguss, wasserberührende Teile der Innengarnitur aus Kunststoff, mit federbelasteter Absperrung, Entleervorrichtung, Schmutzfänger, Rückflussverhinderer, differenzdruckgesteuerte Sicherheitspatrone, Ablassventil, zur Absicherung von Anlagen bis Flüssigkeitskategorie 4, DN 25, Gewindeanschluss.
Menge: 1,000 St; EP: 958,04
KB_DIN 276 (2018)_nn: 391

**1.3.7.40 Anschlussltg Wasser DN25 verlegen räumen**
Anschlussltg Wasser DN25 verlegen räumen
Anschlussleitungen auf der Baustelle für die Wasserversorgung der sanitären Einrichtungen der Container, Anschlussleitung aus Kunststoffrohr, DN 25, verlegen und räumen.
Menge: 20,000 m; EP: 20,58
KB_DIN 276 (2018)_nn: 391

**1.3.7.50 Anschlussltg Wasser DN25 verlegen räumen**
STLB-Bau 2025-10 000
Anschlussleitungen auf der Baustelle für die Wasserversorgung der Baulichkeiten der Baustelle, Anschlussleitung aus Kunststoffrohr, DN 25, verlegen und räumen.
Menge: 80,000 m; EP: 19,86
KB_DIN 276 (2018)_nn: 391

**1.3.7.60 Schlauchverschraubung Messing Innengewinde**
Schlauchverschraubung Messing Innengewinde
 x Tülle"
Schlauchverschraubung aus Messing besteht aus einer Überwurfmutter mit EPDM Dichtung, Tülle besitzt einen rippenförmige Aufbau.
Rippen sind an der Oberkante leicht übermaßig und an der niedrigsten Stelle leicht untermaßig. Die Messing Schlauch-Verschraubung ist unter anderem für den Anschluss am Wasserhahn geeignet.

Dichtung:  EPDM (Ethylen-Propylen-Dien-Kautschuk)
Größe: 1" IG x 25mm
Temperatur:  -20°C bis +60°C
Lebensmittelecht:
Arbeitsdruck (PN):  max. 6 bar
incl. Schlauchschelle
Bandbreite 9 mm,
W4 (Edelstahl / V2A)
Menge: 1,000 St; EP: 10,00
KB_DIN 276 (2018)_nn: 391

**1.3.7.70 Schlauchverschraubung Messing Außengewinde**
Schlauchverschraubung Messing Innengewinde
 x Tülle"
Schlauchverschraubung aus Messing besteht aus einer Überwurfmutter mit EPDM Dichtung, Tülle besitzt einen rippenförmige Aufbau.
Rippen sind an der Oberkante leicht übermaßig und an der niedrigsten Stelle leicht untermaßig. Die Messing Schlauch-Verschraubung ist unter anderem für den Anschluss am Wasserhahn geeignet.

Dichtung:  EPDM (Ethylen-Propylen-Dien-Kautschuk)
Größe: 1" IG x 25mm
Temperatur:  -20°C bis +60°C
Lebensmittelecht:
Arbeitsdruck (PN):  max. 6 bar
incl. Schlauchschelle
Bandbreite 9 mm,
W4 (Edelstahl / V2A)
Menge: 5,000 St; EP: 10,00
KB_DIN 276 (2018)_nn: 391

**1.3.7.80 2-Wege-Ventil**
2-Wege-Ventil
mit Innengewinde und Adapter, Messing
Doppelhahnanschluss mit Absperrfunktion und Innengewinde für Wasserhähne mit Außengewinde inklusive Adapter passend für 1" und 1" Außengewinde. Passend zu den bekannten Stecksystemen.
Anschluss:  Innengewinde
Werkstoff:  Messing
Menge: 2,000 St; EP: 55,00
KB_DIN 276 (2018)_nn: 391

**1.3.7.90 Ventil**
Ventil
mit Innengewinde und Adapter, Messing
Doppelhahnanschluss mit Absperrfunktion und Innengewinde für Wasserhähne mit Außengewinde inklusive Adapter passend für 1" und 1" Außengewinde. Passend zu den bekannten Stecksystemen.
Anschluss:  Innengewinde
Werkstoff:  Messing
Menge: 3,000 St; EP: 35,00
KB_DIN 276 (2018)_nn: 391

**1.3.7.100 Verbindungssatz**
Verbindungssatz
zum verbinden von Wasserschläuchen mit einem Innendurchmesser von 1Zoll (25 mm)
aus Messing
incl. Schlauchschellen
Bandbreite 9 mm,
W4 (Edelstahl / V2A)
Schlauchverbinder (1 Stück),
Schlauchschellen (2 Stück)
Menge: 2,000 St; EP: 25,00
KB_DIN 276 (2018)_nn: 391

**1.3.7.110 Wasserverbrauchszähler**
Wasserverbrauchszähler
Liefern, Montage, Vorhaltung und Rückbau eines geeichten Wasserzählers DN 25 Q3 = 6,3 m³/h, Anbringung im Bauwasserverteiler,
Ablesung monatlich und dokumentierte Übergabe an AG.
Menge: 1,000 St; EP: 230,00
KB_DIN 276 (2018)_nn: 391

**1.3.7.120 Legionellenvorsorge**
Legionellenvorsorge
Spülung der Bauwasserleitungen in Intervallen von max. 4 Wochen bei Stagnation, Dokumentation. Bei Überschreitung der Stagnationszeit: Legionellenprobe durch zertifiziertes Labor,
Übergabe Laborergebnis.
Menge: 3,000 St; EP: 600,00
KB_DIN 276 (2018)_nn: 391

Summe 1.3.7 Bauwasser: 6848,44

Summe 1.3 Baustrom, Baubeleuchtung, Bauwasser: 41124,54

#### 1.4 Baustelleneinrichtung, sonstiges

##### 1.4.1 Regieleistungen

*Hinweis: Kalkulationshinweis Stundenlohnarbeiten:*
Kalkulationshinweis Stundenlohnarbeiten:
Stundenlohnarbeiten sind durch Arbeitskräfte auf Anordnung des AG ausführen. Der Verrechnungssatz für die jeweilige Arbeitskraft umfasst sämtliche Aufwendungen wie Lohn- und Gehaltskosten, Lohn- und Gehaltsnebenkosten, Zuschläge, lohngebundene und lohnabhängige Kosten, sonstige Sozialkosten, Gemeinkosten, Wagnis und Gewinn.
Zuschläge zu den Verrechnungssätzen für die vom Auftraggeber angeordnete oder zu vertretende Nacht-, Sonntags-, Feiertags- und Mehrarbeit (Überstunden) sind gesondert nachzuweisen; sie werden in Höhe der tatsächlich angefallenen tariflichen Mehrkosten zuzüglich dem Beitrag zur gesetzlichen Unfallversicherung vergütet. Bei Mehrarbeit (Überstunden) werden zusätzlich die Sozialkosten vergütet.
Die Stundenlohnarbeiten müssen nachfolgende Angaben enthalten:
- Datum
- die Bezeichnung der Baustelle
- die genaue Bezeichnung des Ausführungsortes innerhalb der Baustelle
- die Art der Leistung
- die Namen der Arbeitskräfte und deren Berufsgruppe
- die geleisteten Arbeitsstunden je Arbeitskraft, ggf.
- aufgegliedert Mehr-, Nacht,- Sonntags-Feiertagsarbeit
- sowie nach im Verrechnungssatz nicht enthaltenen Erschwernissen und die Gerätekenngrößen (Materialien)

Stundenlohnarbeiten sind im Vorfeld mit der Bauleitung abzustimmen.

**1.4.1.10 Baufacharbeiter-in sämtliche Kosten/Zuschläge**
STLB-Bau 2025-04 091
Stundenlohnarbeiten durch Baufacharbeiter/-in
der Verrechnungssatz für die jeweilige Arbeitskraft umfasst sämtliche Aufwendungen wie Lohn- und Gehaltskosten, Lohn- und Gehaltsnebenkosten, Zuschläge, lohngebundene und lohnabhängige Kosten, sonstige Sozialkosten, Gemeinkosten, Wagnis und Gewinn.
Menge: 8,000 h; EP: 60,00
KB_DIN 276 (2018)_nn: 399

**1.4.1.20 Bauhelfer-in sämtliche Kosten/Zuschläge**
STLB-Bau 2025-04 091
Stundenlohnarbeiten durch Bauhelfer/-in
der Verrechnungssatz für die jeweilige Arbeitskraft umfasst sämtliche Aufwendungen wie Lohn- und Gehaltskosten, Lohn- und Gehaltsnebenkosten, Zuschläge, lohngebundene und lohnabhängige Kosten, sonstige Sozialkosten, Gemeinkosten, Wagnis und Gewinn.
Menge: 8,000 h; EP: 50,00
KB_DIN 276 (2018)_nn: 399

**1.4.1.30 LKW 1-3,5t**
STLB-Bau 2025-04 091
LKW, Nutzlast 1 bis 3,5 t.
Menge: 4,000 h; EP: 64,96
KB_DIN 276 (2018)_nn: 399

**1.4.1.40 LKW Fahrer-in 3,5-5t**
STLB-Bau 2025-04 091
LKW, mit Fahrer/-in, Nutzlast 3,5 bis 5 t.
Menge: 4,000 h; EP: 60,08
KB_DIN 276 (2018)_nn: 399

**1.4.1.50 Rekonfiguration Videoüberwachungssystem nach Versetzung (remote)**
*** Bezugsbeschreibung
Rekonfiguration Videoüberwachungssystem nach Versetzung (remote)
Neuzeichnung des Erfassungsbereichs und Erstellung eines neuen Sicherheitszertifikats  bei Versetzung des Überwachungsturms durch AG|
Menge: 1,000 St; EP: 150,00
KB_DIN 276 (2018)_nn: 399

**1.4.1.60 Rekonfiguration Videoüberwachungssystem nach Versetzung durch AN vor Ort**
*** wie Position 1.4.1.50
Rekonfiguration Videoüberwachungssystem nach Versetzung durch AN vor Ort
mit LKW und Ladekran
Menge: 1,000 psch; EP: 500,00
KB_DIN 276 (2018)_nn: 399

Summe 1.4.1 Regieleistungen: 2030,16

Summe 1.4 Baustelleneinrichtung, sonstiges: 2030,16

Summe 1 VH01 Baustelleneinrichtung: 132746,03

Summe VE3-01 Baustelleneinrichtung: 132746,03; USt %: 19,00; Summe brutto: 157967,78
